# Coberta inclinada amb un pendent mitjà del 60%

- Propietat de l'arxiu: CYPE INGENIEROS, S.A.
- Format: FIEBDC-3/2002
- Divisa: EUR
- Costos indirectes: 3.00 %
- IVA: 21.00 %

**QTP010** m² Coberta inclinada amb un pendent mitjà del 60%, composta de: formació de pendents: maó ceràmic buit (súper maó), per revestir, 50x20x4 cm sobre envans alleugerits de 100 cm d'altura mitja; impermeabilització monocapa adherida: làmina de betum modificat amb elastòmer SBS, LBM(SBS)-40-FP, Imperpuma BM PY-4 "GRUPO PUMA", acabada amb film plàstic termofusible en ambdues cares; cobertura: pissarra per ensostrar en peces rectangulars, sobre llistons de fusta.
Coberta inclinada amb un pendent mig de el 60%. FORMACIÓ DE PENDENTS: maó ceràmic buit (súper maó), per revestir, 50x20x4 cm, amb una capa de regularització de morter de ciment, industrial, M-5, de 3 cm d'espessor i acabat remolinat i replè de les juntes entre les peces de dos trams contigus amb el mateix morter, recolzada sobre envans alleugerits de maó ceràmic buit, rebuts amb morter de ciment, industrial, M-5 amb mestra superior del mateix morter, amb una altura mitja de 100 cm, travats transversalment cada 2 m aproximadament, tot això sobre forjat de formigó (no inclòs en aquest preu); IMPERMEABILITZACIÓ: tipus monocapa adherida, formada per làmina de betum modificat amb elastòmer SBS, LBM(SBS)-40-FP, Imperpuma BM PY-4 "GRUPO PUMA", massa nominal 4 kg/m², amb armadura de feltre de polièster de 135 g/m², acabada amb film plàstic termofusible en ambdues cares, totalment adherida al suport amb bufador prèvia emprimació amb emulsió asfàltica estable, Imperpuma "GRUPO PUMA"; COBERTURA: pissarra per ensostrar en peces rectangulars, 32x22 cm, de segona qualitat, gruix 3 a 4 mm, col·locada formant tres gruixos (coberta terciada), i fixada sobre llistons de fusta de pi de 42x27 mm de secció, disposats en filades paral·leles al ràfec. Fins i tot p/p de careners i llimes, acabaments de xapa galvanitzada de 25 cm de desenvolupament, peces de ventilació de coberta, goterons i peces especials per a formació de careners i tremujals amb folrats metàl·lics i acabats de pissarra, ràfecs, endobles i cantells lliures.
Inclou: Neteja del supradós del sostre. Replanteig i traçat de tremujals, aiguafons, encontres i junts. Formació de davanters perimetrals amb peces ceràmiques. Formació de envans alleugerits. Reglejat de l'acabat dels envans alleugerits per a rebre el tauler. Col·locació de les cintes de paper sobre els envans alleugerits. Col·locació de les peces ceràmiques que formen el tauler. Abocat, estesa i reglejat de la capa de morter de regularització. Neteja i preparació del suport. Emprimació. Col·locació de la impermeabilització. Situació i fixació de l'enllistonat a intervals regulars. Fixació de les peces de pissarra. Execució d'acabaments.
Criteri d'amidament de projecte: Superfície de l'aiguavés mesurada en veritable magnitud, segons documentació gràfica de Projecte, sense tenir en compte el cavalcament corresponent de les peces de pissarra. Incloent formació de careners, tremujals, ràfecs i vores lliures. No s'inclouen formació d'aiguafons, ràfecs decoratius ni encontres de vessants amb paraments verticals, xemeneies, finestres o conductes de ventilació.
Criteri de mesura d'obra: Es mesurarà, en veritable magnitud, la superfície realment executada segons especificacions de Projecte, sense tenir en compte el cavalcament corresponent de les peces de pissarra. Incloent formació de careners, tremujals, ràfecs i vores lliures. No s'inclouen formació d'aiguafons, ràfecs decoratius ni encontres de vessants amb paraments verticals, xemeneies, finestres o conductes de ventilació.

| Codi | Ut | Descripció | Rendiment | Preu | Import |
|---|---|---|---|---|---|
| mt04lcc010c | U | Maó ceràmic buit (totxana), per revestir, 29x14x9 cm, per a ús en fàbrica protegida (peça P), densitat 805 kg/m³, segons UNE-EN 771-1. (material) | 52.035 | 0.16 | 8.33 |
| mt08aaa010a | m³ | Aigua. (material) | 0.015 | 1.50 | 0.02 |
| mt09mif010ca | t | Morter industrial per a obra de paleta, de ciment, color gris, categoria M-5 (resistència a compressió 5 N/mm²), subministrat en sacs, segons UNE-EN 998-2. (material) | 0.085 | 33.86 | 2.88 |
| mt04lcg010a | U | Maó ceràmic buit (súper maó), per revestir, 50x20x4 cm, per a ús en fàbrica protegida (peça P), densitat 845 kg/m³, segons UNE-EN 771-1. (material) | 10.900 | 0.21 | 2.29 |
| mt14pap100a | kg | Emulsió asfàltica estable, Imperpuma "GRUPO PUMA", tipus ED segons UNE 104231. (material) | 0.300 | 2.49 | 0.75 |
| mt14pap020d | m² | Làmina de betum modificat amb elastòmer SBS, LBM(SBS)-40-FP, Imperpuma BM PY-4 "GRUPO PUMA", massa nominal 4 kg/m², amb armadura de feltre de polièster de 135 g/m², de superfície no protegida acabada amb film plàstic termofusible en ambdues cares. Segons UNE-EN 13707. (material) | 1.100 | 13.63 | 14.99 |
| mt13blw010d | m | Llistó de fusta de pi gallec tractat o pi vermell, 42x27 mm, qualitat VI. (material) | 6.810 | 0.47 | 3.20 |
| mt13eag023 | U | Clau d'acer per a fixació de llistó de fusta a suport de formigó o morter. (material) | 10.620 | 0.07 | 0.74 |
| mt13piz100d | m² | Pissarra per ensostrar en peces rectangulars, 32x22 cm, de segona qualitat, gruix 3 a 4 mm, segons UNE-EN 12326-1. (material) | 1.090 | 7.82 | 8.52 |
| mt13piz050 | kg | Elements de subjecció d'acer inoxidable (claus, ganxos, puntes, etc.). (material) | 0.460 | 3.42 | 1.57 |
| mt13piz051 | U | Peça de ventilació de xapa galvanitzada. (material) | 0.050 | 6.31 | 0.32 |
| mt13piz053b | m² | Làmina de zinc natural de 0,65 mm d'espessor, en bobina. (material) | 0.192 | 11.82 | 2.27 |
| mo020 | h | Oficial 1ª construcció. (mà d'obra) | 1.011 | 25.08 | 25.36 |
| mo077 | h | Ajudant construcció. (mà d'obra) | 1.280 | 22.78 | 29.16 |
| mo029 | h | Oficial 1ª aplicador de làmines impermeabilitzants. (mà d'obra) | 0.370 | 25.08 | 9.28 |
| mo067 | h | Ajudant aplicador de làmines impermeabilitzants. (mà d'obra) | 0.370 | 22.78 | 8.43 |
| mo036 | h | Oficial 1ª col·locador de pissarra. (mà d'obra) | 0.515 | 25.08 | 12.92 |
| mo074 | h | Ajudant col·locador de pissarra. (mà d'obra) | 0.515 | 22.78 | 11.73 |
| % | % | Costos directes complementaris | 2 % | 142.76 | 2.86 |
|  |  | Costos directes |  |  | 145.62 |
