# Substitució de capa d'impermeabilització, en coberta plana, no transitable, autoprotegida, per làmina asfàltica

- Propietat de l'arxiu: CYPE INGENIEROS, S.A.
- Format: FIEBDC-3/2002
- Divisa: EUR
- Costos indirectes: 3.00 %
- IVA: 21.00 %

## Q Cobertes

### QA Planes transitables, no ventilades

#### QAW Substitucions

**QAW060** m² Substitució de capa d'impermeabilització, en coberta plana, no transitable, autoprotegida, per làmina asfàltica.
Substitució de capa d'impermeabilització deteriorada, en coberta plana, no transitable, autoprotegida, per impermeabilització bicapa adherida, composta per una làmina de betum modificat amb elastòmer SBS, LBM(SBS)-30-FV, amb armadura de feltre de fibra de vidre de 60 g/m², de superfície no protegida, i una làmina de betum modificat amb elastòmer SBS, LBM(SBS)-56/G-FP, amb armadura de feltre de polièster no teixit de 180 g/m², amb autoprotecció mineral fotocatalítica, amb efecte descontaminant, bactericida i fungicida de color blanc, totalment adherides amb bufador, sense coincidir les seves juntes.
Inclou: Replanteig. Retirada de la làmina deteriorada. Aplec del material retirat. Neteja i preparació de la superfície. Col·locació de la impermeabilització. Neteja de les restes de l'obra. Càrrega manual del material retirat i restes de l'obra sobre camió o contenidor.
Criteri d'amidament de projecte: Superfície mesurada en projecció horitzontal, segons documentació gràfica de Projecte, des de les cares interiors dels ampits o plastrons perimetrals que la limiten.
Criteri de mesura d'obra: Es mesurarà, en projecció horitzontal, la superfície realment executada segons especificacions de Projecte, des de les cares interiors dels ampits o plastrons perimetrals que la limiten.

| Codi | Ut | Descripció | Rendiment | Preu | Import |
|---|---|---|---|---|---|
| mt14ldg010pe | m² | Làmina de betum modificat amb elastòmer SBS, LBM(SBS)-56/G-FP, de 4 mm d'espessor, massa nominal 5,6 kg/m², amb armadura de feltre de polièster no teixit de 180 g/m², amb autoprotecció mineral fotocatalítica, amb efecte descontaminant, bactericida i fungicida de color blanc. Segons UNE-EN 13707. (material) | 1.200 | 24.88 | 29.86 |
| mt14lba010a | m² | Làmina de betum modificat amb elastòmer SBS, LBM(SBS)-30-FV, de 2,5 mm d'espessor, massa nominal 3 kg/m², amb armadura de feltre de fibra de vidre de 60 g/m², de superfície no protegida. Segons UNE-EN 13707. (material) | 1.200 | 4.09 | 4.91 |
| op00sop010 |  | Bufador per a soldadura de làmines asfàltiques. | 1.000 | 0.00 | 0.00 |
| mo029 | h | Oficial 1ª aplicador de làmines impermeabilitzants. (mà d'obra) | 0.667 | 25.57 | 17.06 |
| mo067 | h | Ajudant aplicador de làmines impermeabilitzants. (mà d'obra) | 0.333 | 22.73 | 7.57 |
| % | % | Costos directes complementaris | 2 % | 59.40 | 1.19 |
|  |  | Costos directes |  |  | 60.59 |
