# Xemeneia francesa

- Propietat de l'arxiu: CYPE INGENIEROS, S.A.
- Format: FIEBDC-3/2002
- Divisa: EUR
- Costos indirectes: 3.00 %
- IVA: 21.00 %

## I Instal·lacions

### IC Calefacció, refrigeració, climatització i A.C.S.

#### ICH Xemeneies, llars, cuines, cassets insertables i estufes

**ICH010** U Xemeneia francesa.
Execució de xemeneia de foc obert o xemeneia francesa, realitzada "in situ", composta de llar oberta de fàbrica de totxana ceràmica refractaria de 23x6x6 cm, rebuda amb morter refractari Morfex "GRUPO PUMA", compost per cimento aluminós i àrids especials, i campana de fàbrica de totxana ceràmica buida fins el forjat, rebuda amb morter de ciment, industrial, M-5, amb cambra. Inclús tallafocs de xapa d'acer regulable i revestiment posterior de la cambra i conducte de fums amb una primera capa de guarnit amb pasta de guix de construcció B1 i una segona capa de lliscat amb pasta de guix d'aplicació en capa fina C6, sense incloure el subministrament ni la col·locació dels materials que formen el revestiment decoratiu de la llar i constitueixen el cos de la xemeneia ni el conducte per a evacuació dels productes de la combustió. Totalment muntada i amb connexions establertes.
Inclou: Replanteig i traçat en el sostre dels envans a realitzar. Col·locació de les peces per filades a nivell. Repàs de juntes i neteja. Formació de càmera i conducte d'evacuació dels productes de la combustió fins al forjat. Preparació del suport que es revestirà. Pastat del guix gruixut. Estesa de la pasta de guix gruixut. Pastat del guix fi. Regularització del revestiment mitjançant l'execució del lliscat, estenent la pasta de guix fi sobre el parament referit. Connexió al conducte d'evacuació.
Criteri d'amidament de projecte: Nombre d'unitats previstes, segons documentació gràfica de Projecte.
Criteri de mesura d'obra: Es mesurarà el nombre d'unitats realment executades segons especificacions de Projecte.

| Codi | Ut | Descripció | Rendiment | Preu | Import |
|---|---|---|---|---|---|
| mt05bre010b | U | Pitxolí refractari, 23x6,5x6,5 cm, segons UNE-EN 771-1. (material) | 425.000 | 0.87 | 369.75 |
| mt09mcp250d | kg | Morter refractari Morfex "GRUPO PUMA", compost per cimento aluminós i àrids especials. (material) | 147.520 | 0.72 | 106.21 |
| mt04lcc010a | U | Maó ceràmic buit (maó), per revestir, 29x14x4 cm, per a ús en fàbrica protegida (peça P), densitat 860 kg/m³, segons UNE-EN 771-1. (material) | 90.000 | 0.29 | 26.10 |
| mt04lcc010c | U | Maó ceràmic buit (totxana), per revestir, 29x14x9 cm, per a ús en fàbrica protegida (peça P), densitat 805 kg/m³, segons UNE-EN 771-1. (material) | 16.000 | 0.35 | 5.60 |
| mt08aaa010a | m³ | Aigua. (material) | 0.054 | 1.50 | 0.08 |
| mt09mif010ca | t | Morter industrial per a obra de paleta, de ciment, color gris, categoria M-5 (resistència a compressió 5 N/mm²), subministrat en sacs, segons UNE-EN 998-2. (material) | 0.297 | 53.48 | 15.88 |
| mt09pye010a | m³ | Pasta de guix per l'aplicació en capa fina C6, segons UNE-EN 13279-1. (material) | 0.030 | 166.70 | 5.00 |
| mt09pye010b | m³ | Pasta de guix de construcció B1, segons UNE-EN 13279-1. (material) | 0.170 | 148.50 | 25.25 |
| mt38www020 | U | Tallafocs regulable de xapa d'acer. (material) | 1.000 | 54.85 | 54.85 |
| mt38www010 | U | Material auxiliar per instal·lacions de calefacció. (material) | 2.000 | 1.68 | 3.36 |
| mo020 | h | Oficial 1ª construcció. (mà d'obra) | 26.375 | 28.42 | 749.58 |
| mo113 | h | Peó ordinari construcció. (mà d'obra) | 27.321 | 23.81 | 650.51 |
| mo033 | h | Oficial 1ª guixer. (mà d'obra) | 2.638 | 28.42 | 74.97 |
| mo071 | h | Ajudant guixer. (mà d'obra) | 1.319 | 25.28 | 33.34 |
| % | % | Costos directes complementaris | 2 % | 2120.48 | 42.41 |
|  |  | Costos directes |  |  | 2162.89 |
