# Aïllament en extradossat directe de plaques (no incloses en aquest preu) enganxades amb cola sobre la seva superfície

- Propietat de l'arxiu: CYPE INGENIEROS, S.A.
- Format: FIEBDC-3/2002
- Divisa: EUR
- Costos indirectes: 3.00 %
- IVA: 21.00 %

## N Aïllaments e impermeabilitzacions

### NA Aïllaments

#### NAO Extradossats

**NAO010** m² Aïllament en extradossat directe de plaques (no incloses en aquest preu) enganxades amb cola sobre la seva superfície, format per panell rígid de poliestirè extrudit de superfície llisa i mecanitzat lateral recte, de 600x1250 mm i 30 mm de gruix, resistència a compressió >= 200 kPa, fixat mecànicament al suport.
Subministrament i col·locació d'aïllament entre la cara interior d'una fulla exterior de façana o una partició interior i l'extradossat directe de plaques (no inclòs en aquest preu) enganxat amb cola sobre la superfície de l'aïllant, format per panell rígid de poliestirè extrudit de superfície llisa i mecanitzat lateral recte, de 600x1250 mm i 30 mm de gruix, resistència a compressió >= 200 kPa, resistència tèrmica 0,85 m²K/W, conductivitat tèrmica 0,034 W/(mK), fixat mecànicament al suport. Inclús p/p de talls, fixacions i neteja.
Inclou: Tall i preparació de l'aïllament. Col·locació de l'aïllament sobre el parament.
Criteri d'amidament de projecte: Superfície mesurada segons documentació gràfica de Projecte.
Criteri de mesura d'obra: Es mesurarà la superfície realment executada segons especificacions de Projecte.

| Codi | Ut | Descripció | Rendiment | Preu | Import |
|---|---|---|---|---|---|
| mt16pki010Na | m² | Panell rígid de poliestirè extrudit segons UNE-EN 13164, de superfície llisa i mecanitzat lateral recte, de 600x1250 mm i 30 mm de gruix, resistència tèrmica 0,85 m²K/W, conductivitat tèrmica 0,034 W/(mK), 200 kPa de resistència a compressió, factor de resistència a la difusió del vapor d'aigua 150, calor específic 1400 J/kgK, Euroclasse E de reacció al foc. (material) | 1.050 | 3.63 | 3.81 |
| mt16aaa020ia | Ut | Fixació mecànica per plafons aïllants de poliestirè extrudit, col·locats directament sobre la superfície suport. (material) | 6.000 | 0.13 | 0.78 |
| mo054 | h | Oficial 1ª muntador d'aïllaments. (mà d'obra) | 0.119 | 24.08 | 2.87 |
| mo101 | h | Ajudant muntador d'aïllaments. (mà d'obra) | 0.119 | 20.68 | 2.46 |
| % | % | Costos directes complementaris | 2 % | 9.92 | 0.20 |
|  |  | Costos directes |  |  | 10.12 |
