# Barrera anticapil·laritat en mur de fàbrica formada per làmina de betum modificat amb elastòmer SBS

- Propietat de l'arxiu: CYPE INGENIEROS, S.A.
- Format: FIEBDC-3/2002
- Divisa: EUR
- Costos indirectes: 3.00 %
- IVA: 21.00 %

## N Aïllaments e impermeabilitzacions

### NI Impermeabilitzacions

#### NIF Façanes

**NIF010** m² Barrera anticapil·laritat en mur de fàbrica formada per làmina de betum modificat amb elastòmer SBS, LBM(SBS)-40-PE, Imperpuma BM P-4 "GRUPO PUMA", acabada amb film plàstic termofusible en ambdues cares sobre emprimació.
Formació de barrera anticapil·laritat en arrancada de murs de fàbrica per tall d'humitats per capil·laritat, constituïda per: CAPA DE REGULARITZACIÓ: de morter de ciment, industrial, M-5, de 2 cm de gruix, cobrint l'ample del mur i amb acabat arremolinat; IMPERMEABILITZACIÓ: làmina de betum modificat amb elastòmer SBS, LBM(SBS)-40-PE, Imperpuma BM P-4 "GRUPO PUMA", massa nominal 4 kg/m², amb armadura de film de polietilè de 95 g/m², acabada amb film plàstic termofusible en ambdues cares sobre emprimació; CAPA DE PROTECCIÓ: de morter de ciment, industrial, M-5, de 2 cm de gruix, cobrint l'ample de la làmina asfáltica i amb acabat arremolinat.
Inclou: Abocat, estesa i reglejat de la capa de morter de regularització. Capa d'emprimació asfàltica. Col·locació de la impermeabilització. Abocat, estesa i reglejat de la capa de morter de protecció.
Criteri d'amidament de projecte: Superfície mesurada segons documentació gràfica de Projecte.
Criteri de mesura d'obra: Es mesurarà la superfície realment executada segons especificacions de Projecte, incloent els acords i sense incloure els cavalcaments.

| Codi | Ut | Descripció | Rendiment | Preu | Import |
|---|---|---|---|---|---|
| mt08aaa010a | m³ | Aigua. (material) | 0.014 | 1.50 | 0.02 |
| mt09mif010ca | t | Morter industrial per a obra de paleta, de ciment, color gris, categoria M-5 (resistència a compressió 5 N/mm²), subministrat en sacs, segons UNE-EN 998-2. (material) | 0.075 | 32.25 | 2.42 |
| mt14pap100a | kg | Emulsió asfàltica estable, Imperpuma "GRUPO PUMA", tipus ED segons UNE 104231. (material) | 0.300 | 2.40 | 0.72 |
| mt14pap020b | m² | Làmina de betum modificat amb elastòmer SBS, LBM(SBS)-40-PE, Imperpuma BM P-4 "GRUPO PUMA", massa nominal 4 kg/m², amb armadura de film de polietilè de 95 g/m², de superfície no protegida acabada amb film plàstic termofusible en ambdues cares. Segons UNE-EN 13707. (material) | 1.100 | 11.12 | 12.23 |
| op00sop010 |  | Bufador per a soldadura de làmines asfàltiques. | 1.000 | 0.00 | 0.00 |
| mo029 | h | Oficial 1ª aplicador de làmines impermeabilitzants. (mà d'obra) | 0.298 | 23.30 | 6.94 |
| mo067 | h | Ajudant aplicador de làmines impermeabilitzants. (mà d'obra) | 0.298 | 20.68 | 6.16 |
| mo113 | h | Peó ordinari construcció. (mà d'obra) | 0.239 | 19.47 | 4.65 |
| % | % | Costos directes complementaris | 2 % | 33.14 | 0.66 |
|  |  | Costos directes |  |  | 33.80 |
