# Impermeabilització mitjançant massilla de cautxú acrílic, Pumaflex "GRUPO PUMA", color blanc, armat amb feltre de fibra de vidre, Mallaflex "GRUPO PUMA"

- Propietat de l'arxiu: CYPE INGENIEROS, S.A.
- Format: FIEBDC-3/2002
- Divisa: EUR
- Costos indirectes: 3.00 %
- IVA: 21.00 %

## N Aïllaments e impermeabilitzacions

### NI Impermeabilitzacions

#### NIR Revestiments

**NIR010** m² Impermeabilització mitjançant massilla de cautxú acrílic, Pumaflex "GRUPO PUMA", color blanc, armat amb feltre de fibra de vidre, Mallaflex "GRUPO PUMA".
Formació de revestiment elàstic en qualsevol element constructiu situat a la intempèrie i que no es trobi en presència constant d'aigua, mitjançant l'aplicació d'una primera capa de 1 mm d'espessor de massilla de cautxú acrílic, Pumaflex "GRUPO PUMA", color blanc, sobre la que es col·loca una armadura de feltre de fibra de vidre, Mallaflex "GRUPO PUMA", i posterior aplicació d'una segona capa de 1 mm d'espessor de massilla de cautxú acrílic, Pumaflex "GRUPO PUMA", color blanc.
Inclou: Neteja i preparació del suport. Aplicació de la primera capa del revestiment. Col·locació de l'armadura. Aplicació de la segona capa del revestiment.
Criteri d'amidament de projecte: Superfície mesurada segons documentació gràfica de Projecte.
Criteri de mesura d'obra: Es mesurarà la superfície realment executada segons especificacions de Projecte.

| Codi | Ut | Descripció | Rendiment | Preu | Import |
|---|---|---|---|---|---|
| mt15igp020a | kg | Massilla de cautxú acrílic, Pumaflex "GRUPO PUMA", color blanc, composta per una dispersió aquosa de copolímers acrílics, càrregues d'elevada resistència mecànica, additius i pigments. (material) | 1.100 | 5.33 | 5.86 |
| mt15igp021a | m² | Feltre de fibra de vidre, Mallaflex "GRUPO PUMA", para impermeabilització amb cautxú acrílic. (material) | 1.200 | 1.69 | 2.03 |
| mo032 | h | Oficial 1ª aplicador de productes impermeabilitzants. (mà d'obra) | 0.238 | 23.78 | 5.66 |
| mo070 | h | Ajudant aplicador de productes impermeabilitzants. (mà d'obra) | 0.238 | 21.14 | 5.03 |
| % | % | Costos directes complementaris | 2 % | 18.58 | 0.37 |
|  |  | Costos directes |  |  | 18.95 |
