# Coberta plana transitable, no ventilada, amb enrajolat fix, tipus convencional, per a trànsit rodat. Impermeabilització amb làmines asfàltiques, tipus monocapa millorada

- Propietat de l'arxiu: CYPE INGENIEROS, S.A.
- Format: FIEBDC-3/2002
- Divisa: EUR
- Costos indirectes: 3.00 %
- IVA: 21.00 %

## Q Cobertes

### QA Planes transitables, no ventilades

#### QAC Amb pavimentació fixa, per a trànsit rodat

**QAC011** m² Coberta plana transitable, no ventilada, amb enrajolat fix, tipus convencional, per a trànsit rodat. Impermeabilització amb làmines asfàltiques, tipus monocapa millorada.
Coberta plana transitable, no ventilada, amb enrajolat fix, tipus convencional, pendent del 1% al 15%, per a trànsit rodat. FORMACIÓ DE PENDENTS: mitjançant vorada de tremujals, aiguafons i juntes amb mestres de maó ceràmic buit doble i capa de formigó lleuger, de resistència a compressió 2,0 MPa i 690 kg/m³ de densitat, confeccionat en obra amb argila expandida i ciment gris, amb espessor medi de 10 cm; amb capa de regularització de morter de ciment, industrial, M-5 de 2 cm d'espessor, acabat remolinat; IMPERMEABILITZACIÓ: tipus monocapa, adherida, formada per làmina de betum modificat amb plastòmer APP, LBM(APP)-50/G-FP, Imperpuma Plus Parking "GRUPO PUMA", de superfície autoprotegida (protecció amb grànuls de pissarra de color gris en la cara exterior i un film plàstic termofusible en la cara interior), millorada amb làmina d'oxiasfalt, LA-30-FV, Imperpuma BP V-3 "GRUPO PUMA", acabada amb film plàstic termofusible en ambdues cares, prèvia emprimació amb emulsió asfàltica de base aquosa, Lista Al Uso "GRUPO PUMA"; CAPA DE PROTECCIÓ: paviment d'aglomerat asfàltic, amb mescla bituminosa discontínua en calent, tipus BBTM 8B, amb àrid granític i betum asfàltic de penetració, de 8 cm d'espessor.
Criteri de valoració econòmica: El preu no inclou l'execució i el segellat dels junts ni l'execució d'acabats en les trobades amb paraments i desaigües.
Inclou: Replanteig dels punts singulars. Replanteig dels pendents i traçat de tremujals, aiguafons i juntes. Formació de pendents mitjançant vorada de tremujals, aiguafons i juntes amb mestres de maó. Replè de juntes amb poliestirè expandit. Abocada i reglejat del formigó lleuger fins arribar el nivell de coronació de les mestres. Abocament, estesa i reglejat del morter de regularització. Neteja i preparació de la superfície. Col·locació de la impermeabilització. Estès i compactació de la capa de rodolament.
Criteri d'amidament de projecte: Superfície mesurada en projecció horitzontal, segons documentació gràfica de Projecte, des de les cares interiors dels ampits o plastrons perimetrals que la limiten.
Criteri de mesura d'obra: Es mesurarà, en projecció horitzontal, la superfície realment executada segons especificacions de Projecte, des de les cares interiors dels ampits o plastrons perimetrals que la limiten.

| Codi | Ut | Descripció | Rendiment | Preu | Import |
|---|---|---|---|---|---|
| mt04lcc010c | U | Maó ceràmic buit (totxana), per revestir, 29x14x9 cm, per a ús en fàbrica protegida (peça P), densitat 805 kg/m³, segons UNE-EN 771-1. (material) | 3.000 | 0.35 | 1.05 |
| mt01arl030b | m³ | Argila expandida, subministrada en sacs Big Bag, segons UNE-EN 13055-1. (material) | 0.105 | 121.55 | 12.76 |
| mt08cem011a | kg | Ciment Pòrtland CEM II/B-L 32,5 R, color gris, en sacs, segons UNE-EN 197-1. (material) | 20.000 | 0.10 | 2.00 |
| mt08aaa010a | m³ | Aigua. (material) | 0.012 | 1.50 | 0.02 |
| mt16pea020b | m² | Panell rígid de poliestirè expandit, segons UNE-EN 13163, mecanitzat lateral recte, de 20 mm d'espessor, resistència tèrmica 0,55 m²K/W, conductivitat tèrmica 0,036 W/(mK), per junta de dilatació. (material) | 0.010 | 1.34 | 0.01 |
| mt09mif010ca | t | Morter industrial per a obra de paleta, de ciment, color gris, categoria M-5 (resistència a compressió 5 N/mm²), subministrat en sacs, segons UNE-EN 998-2. (material) | 0.038 | 53.48 | 2.03 |
| mt14pap050d | m² | Làmina de betum modificat amb plastòmer APP, LBM(APP)-50/G-FP, Imperpuma Plus Parking "GRUPO PUMA", massa nominal 5 kg/m², amb armadura de feltre de polièster de 160 g/m², de superfície autoprotegida (protecció amb grànuls de pissarra de color gris en la cara exterior i un film plàstic termofusible en la cara interior). Segons UNE-EN 13707. (material) | 1.100 | 9.17 | 10.09 |
| mt14pap010a | m² | Làmina de betum additivat amb plastòmer APP, LA-30-FV, Imperpuma BP V-3 "GRUPO PUMA", massa nominal 3 kg/m², amb armadura de feltre de fibra de vidre de 60 g/m², de superfície no protegida acabada amb film plàstic termofusible en ambdues cares. Segons UNE-EN 13707. (material) | 1.100 | 5.05 | 5.56 |
| mt14pap100a | kg | Emulsió asfàltica de base aquosa, Lista Al Uso "GRUPO PUMA", tipus EA segons UNE 104231. (material) | 0.300 | 2.91 | 0.87 |
| mt47aag010aa | t | Mescla bituminosa discontínua en calent, tipus BBTM 8B, amb àrid granític i betum asfàltic de penetració, segons UNE-EN 13108-2. (material) | 0.184 | 89.06 | 16.39 |
| mq11ext030 | h | Estenedora asfàltica de cadenes, de 81 kW. (maquinària) | 0.007 | 227.25 | 1.59 |
| mq02ron010a | h | Corró vibrant tàndem autopropulsat, de 24,8 kW, de 2450 kg, amplada de treball 100 cm. (maquinària) | 0.003 | 55.71 | 0.17 |
| mq06hor010 | h | Formigonera elèctrica amb una capacitat de pastat de 160 l. (maquinària) | 0.063 | 3.45 | 0.22 |
| op00sop010 |  | Bufador per a soldadura de làmines asfàltiques. | 1.000 | 0.00 | 0.00 |
| mo020 | h | Oficial 1ª construcció. (mà d'obra) | 0.348 | 28.42 | 9.89 |
| mo113 | h | Peó ordinari construcció. (mà d'obra) | 0.635 | 23.81 | 15.12 |
| mo029 | h | Oficial 1ª aplicador de làmines impermeabilitzants. (mà d'obra) | 0.120 | 28.42 | 3.41 |
| mo067 | h | Ajudant aplicador de làmines impermeabilitzants. (mà d'obra) | 0.120 | 25.28 | 3.03 |
| % | % | Costos directes complementaris | 2 % | 84.21 | 1.68 |
|  |  | Costos directes |  |  | 85.89 |
