# Coberta inclinada amb un pendent mitjà del 30%

- Propietat de l'arxiu: CYPE INGENIEROS, S.A.
- Format: FIEBDC-3/2002
- Divisa: EUR
- Costos indirectes: 3.00 %
- IVA: 21.00 %

## Q Cobertes

### QT Inclinades

#### QTT Teules

**QTT210** m² Coberta inclinada amb un pendent mitjà del 30%, composta de: formació de pendents: maó ceràmic buit (súper maó), per revestir, 50x20x4 cm sobre envans alleugerits de 100 cm d'altura mitja; cobertura: teula ceràmica corba, color vermell, 40x19x16 cm; rebuda amb morter de ciment, industrial, M-2,5.
Coberta inclinada amb un pendent mig del 30%, sobre base resistent. FORMACIÓ DE PENDENTS: maó ceràmic buit (súper maó), per revestir, 50x20x4 cm, amb una capa de regularització de morter de ciment, industrial, M-5, de 3 cm d'espessor i acabat remolinat i replè de les juntes entre les peces de dos trams contigus amb el mateix morter, recolzat sobre envans alleugerits de maó ceràmic buit, rebuts amb morter de ciment M-5, amb una altura mitja de 100 cm, travats transversalment cada 2 m aproximadament, tot allò sobre forjat de formigó (no inclòs en aquest preu); COBERTURA: teula ceràmica corba, color vermell, 40x19x16 cm; rebuda amb morter de ciment, industrial, M-2,5. Teules de carener, acabament lateral, ventilació i peces especials per formació de careners, tremujals, embroquetat de ràfecs i cantells lliures.
Inclou: Neteja del supradós del sostre. Replanteig i traçat de tremujals, aiguafons, encontres i junts. Formació de davanters perimetrals amb peces ceràmiques. Formació de envans alleugerits. Reglejat de l'acabat dels envans alleugerits per a rebre el tauler. Col·locació de les cintes de paper sobre els envans alleugerits. Col·locació de les peces ceràmiques que formen el tauler. Abocat, estesa i reglejat de la capa de morter de regularització. Col·locació de les teules rebudes amb morter. Execució de careners, tremujals, alers i cantells lliures.
Criteri d'amidament de projecte: Superfície de l'aiguavés mesurada en veritable magnitud, segons documentació gràfica de Projecte, sense tenir en compte el cavalcament corresponent de la teula. Incloent formació de careners, tremujals, ràfecs i vores lliures. No s'inclouen formació d'aiguafons, ràfecs decoratius ni encontres de vessants amb paraments verticals, xemeneies, finestres o conductes de ventilació.
Criteri de mesura d'obra: Es mesurarà, en veritable magnitud, la superfície realment executada segons especificacions de Projecte, sense tenir en compte el cavalcament corresponent de la teula. Incloent formació de careners, tremujals, ràfecs i vores lliures. No s'inclouen formació d'aiguafons, ràfecs decoratius ni encontres de vessants amb paraments verticals, xemeneies, finestres o conductes de ventilació.

| Codi | Ut | Descripció | Rendiment | Preu | Import |
|---|---|---|---|---|---|
| mt04lcc010c | U | Maó ceràmic buit (totxana), per revestir, 29x14x9 cm, per a ús en fàbrica protegida (peça P), densitat 805 kg/m³, segons UNE-EN 771-1. (material) | 29.066 | 0.16 | 4.65 |
| mt08aaa010a | m³ | Aigua. (material) | 0.036 | 1.50 | 0.05 |
| mt09mif010ca | t | Morter industrial per a obra de paleta, de ciment, color gris, categoria M-5 (resistència a compressió 5 N/mm²), subministrat en sacs, segons UNE-EN 998-2. (material) | 0.085 | 33.86 | 2.88 |
| mt04lcg010a | U | Maó ceràmic buit (súper maó), per revestir, 50x20x4 cm, per a ús en fàbrica protegida (peça P), densitat 845 kg/m³, segons UNE-EN 771-1. (material) | 10.900 | 0.21 | 2.29 |
| mt09mif010ba | t | Morter industrial per a obra de paleta, de ciment, color gris, categoria M-2,5 (resistència a compressió 2,5 N/mm²), subministrat en sacs, segons UNE-EN 998-2. (material) | 0.113 | 32.93 | 3.72 |
| mt13tac010a | U | Teula ceràmica corba, color vermell, 40x19x16 cm, segons UNE-EN 1304. (material) | 31.309 | 0.25 | 7.83 |
| mt13tac011a | U | Cavalló ceràmic, color vermell, per a teules corbes, segons UNE-EN 1304. (material) | 0.320 | 0.75 | 0.24 |
| mt13tac013a | U | Teula ceràmica de ventilació corba, color vermell, segons UNE-EN 1304. (material) | 0.100 | 2.74 | 0.27 |
| mt13tac100 | kg | Pigment per morter. (material) | 0.027 | 6.00 | 0.16 |
| mo020 | h | Oficial 1ª construcció. (mà d'obra) | 1.869 | 25.08 | 46.87 |
| mo113 | h | Peó ordinari construcció. (mà d'obra) | 2.497 | 21.69 | 54.16 |
| % | % | Costos directes complementaris | 2 % | 123.12 | 2.46 |
|  |  | Costos directes |  |  | 125.58 |
