# Solat de rajoles hidràuliques quadrades

- Propietat de l'arxiu: CYPE INGENIEROS, S.A.
- Format: FIEBDC-3/2002
- Divisa: EUR
- Costos indirectes: 3.00 %
- IVA: 21.00 %

## R Revestiments i extrasdossats

### RS Paviments

#### RSC Ciment/terratzo

**RSC040** m² Solat de rajoles hidràuliques quadrades, de 10x10 cm, llisa, color a escollir, col·locades amb adhesiu de ciment, C1 T Pegoland Plus "GRUPO PUMA", amb doble encolat, rejuntades amb morter de juntes de ciment Morcem Lechada "GRUPO PUMA", tipus L, color Blanco, per junts de fins a 3 mm i tractament superficial mitjançant aplicació amb corró de producte impermeabilitzant per al segellat de porus.
Subministrament i col·locació de rajoles hidràuliques quadrades, de 10x10 cm, llisa, color a escollir, col·locades amb adhesiu de ciment, C1 T Pegoland Plus "GRUPO PUMA", amb doble encolat, rejuntades amb morter de juntes de ciment Morcem Lechada "GRUPO PUMA", tipus L, color Blanco, per junts de fins a 3 mm i tractament superficial mitjançant aplicació amb corró de producte impermeabilitzant per al segellat de porus; i separades d'1 a 2 mm entre si. Inclús replanteig, humectació de les peces, formació de junts perimetrals continus, d'amplada no menor de 5 mm, en els límits amb parets, pilars exempts i elevacions de nivell i, si s'escau, junts de contracció i junts estructurals o de dilatació existents en el suport; reomplert dels junts de separació entre rajoles amb morter de juntes de ciment Morcem Lechada "GRUPO PUMA", tipus L, color Blanco, per junts de fins a 3 mm, aplicació del tractament superficial i neteja final.
Inclou: Replanteig i marcat de nivells. Preparació dels junts. Estesa de la capa d'adhesiu. Encolat de la cara inferior de la rajola. Col·locació de les rajoles. Humectació i neteja de la superfície. Reblert de juntes de separació entre rajoles. Neteja de l'excés de material de rejuntat amb un drap humit. Aplicació del tractament superficial.
Criteri d'amidament de projecte: Superfície mesurada segons documentació gràfica de Projecte. No s'ha incrementat l'amidament per trencaments i retallades, ja que en la descomposició s'ha considerat un 5% més de peces.
Criteri de mesura d'obra: Es mesurarà la superfície realment executada segons especificacions de Projecte.

| Codi | Ut | Descripció | Rendiment | Preu | Import |
|---|---|---|---|---|---|
| mt18bhi020aa | m² | Rajola hidràulica quadrada, de 10x10 cm, llisa, color a escollir. (material) | 1.050 | 77.95 | 81.85 |
| mt09mcp010a | kg | Adhesiu de ciment, C1 T, segons UNE-EN 12004, Pegoland Plus, "GRUPO PUMA", color gris, per a la col·locació en capa fina de peces ceràmiques amb grau d'absorció mitjà-alt en revestiments interiors, paviments interiors i exteriors i cèrcols, compost per ciment d'alta resistència, àrids seleccionats, additius i resines sintètiques. (material) | 6.000 | 0.30 | 1.80 |
| mt09mcp020aa | kg | Morter de juntes de ciment Morcem Lechada "GRUPO PUMA", tipus L, color Blanco, per junts de fins a 3 mm, compost per ciment blanc d'alta resistència i additius especials. (material) | 0.025 | 0.40 | 0.01 |
| mt18wwa020 | l | Emulsió de resines per al segellat de porus en paviments hidràulics. (material) | 0.100 | 6.10 | 0.61 |
| op00sie030 |  | Serra de disc de diamant, per a taula de treball, de tall humit. | 1.000 | 0.00 | 0.00 |
| mo023 | h | Oficial 1ª enrajolador. (mà d'obra) | 0.956 | 23.30 | 22.27 |
| mo061 | h | Ajudant enrajolador. (mà d'obra) | 0.956 | 20.68 | 19.77 |
| % | % | Costos directes complementaris | 2 % | 126.31 | 2.53 |
|  |  | Costos directes |  |  | 128.84 |
