# Revestiment de paraments exteriors de formigó amb morter industrial per a lliscat en capa fina

- Propietat de l'arxiu: CYPE INGENIEROS, S.A.
- Format: FIEBDC-3/2002
- Divisa: EUR
- Costos indirectes: 3.00 %
- IVA: 21.00 %

**RQO031** m² Revestiment de paraments exteriors de formigó amb morter industrial per a lliscat en capa fina, Morcemsec Active Capa Fina "GRUPO PUMA", tipus CR CSIV W2, segons UNE-EN 998-1, color blanc, acabat llis, a base de ciment TX, fotocatalític, descontaminant i autonetejable, i.active "FYM ITALCEMENTI GROUP", espessor 10 mm, aplicat manualment, armat i reforçat amb malla antiàlcalis en els canvis de material i en els fronts de forjat, aplicat sobre una capa de pont d'adherència Implafix "GRUPO PUMA", en aquells llocs de la seva superfície on presenti deficiències.
Formació en façanes de revestiment continu de 10 mm de gruix, impermeable a l'aigua de pluja, amb morter industrial per a lliscat en capa fina, Morcemsec Active Capa Fina "GRUPO PUMA", tipus CR CSIV W2, segons UNE-EN 998-1, color blanc, acabat llis, compost per ciment TX, fotocatalític, descontaminant i autonetejable, i.active "FYM ITALCEMENTI GROUP", pols de marbre i additius orgànics i inorgànics. Aplicat manualment sobre una superfície de formigó, prèvia aplicació d'una capa de pont d'adherència Implafix "GRUPO PUMA", a base de resines sintètiques, càrregues minerals i additius orgànics i inorgànics, on s'apreciïn deficiències d'absorció o porositat (100% de la superfície del parament). Inclús p/p de preparació de la superfície suport, col·locació de malla de fibra de vidre antiàlcalis per a reforç de trobaments entre materials diferents i en els fronts de forjat, en un 20% de la superfície del parament, formació de junts, racons, mestres, arestes, queixals, brancals i llindes i acabats en les trobades amb paraments, revestiments o altres elements rebuts en la seva superfície.
Inclou: Preparació de la superfície suport. Especejament dels panys de treball. Arestat i realització de juntes. Preparació del morter monocapa. Aplicació del morter d'unió entre el suport i el morter monocapa. Aplicació del morter monocapa. Reglejat i allisat del revestiment. Acabat superficial. Repassos i neteja final.
Criteri d'amidament de projecte: Superfície mesurada segons documentació gràfica de Projecte, deduint els buits de superfície major de 3 m² i incloent el desenvolupament dels queixals.
Criteri de mesura d'obra: Es mesurarà la superfície realment executada segons especificacions de Projecte, deduint els buits de superfície major de 3 m² i incloent el desenvolupament dels queixals.

| Codi | Ut | Descripció | Rendiment | Preu | Import |
|---|---|---|---|---|---|
| mt28mop110a | kg | Pont d'adherència Implafix "GRUPO PUMA", per a incrementar l'adherència entre morters a base de ciment i/o calç i suports de formigó, compost de resines sintètiques, càrregues minerals i additius orgànics i inorgànics. (material) | 0.300 | 6.28 | 1.88 |
| mt28mop211a | kg | Morter industrial per a lliscat en capa fina, Morcemsec Active Capa Fina "GRUPO PUMA", tipus CR CSIV W2, segons UNE-EN 998-1, color blanc, acabat llis, compost per ciment TX, fotocatalític, descontaminant i autonetejable, i.active "FYM ITALCEMENTI GROUP", pols de marbre i additius orgànics i inorgànics. (material) | 16.000 | 0.84 | 13.44 |
| mt28mon040a | m² | Malla de fibra de vidre, antiàlcalis, de 10x10 mm de llum de malla, de 750 a 900 micres d'espessor i de 200 a 250 g/m² de massa superficial, amb 25 kp/cm² de resistència a tracció, per armar morters. (material) | 0.210 | 2.41 | 0.51 |
| mt28mon030 | m | Rivet de PVC. (material) | 0.750 | 0.35 | 0.26 |
| mt28mon050 | m | Perfil de PVC rígid per a formació d'arestes a revestiments de morter monocapa. (material) | 1.250 | 0.37 | 0.46 |
| mo039 | h | Oficial 1ª revocador. (mà d'obra) | 0.299 | 23.30 | 6.97 |
| mo111 | h | Peó especialitzat revocador. (mà d'obra) | 0.502 | 20.55 | 10.32 |
| % | % | Costos directes complementaris | 4 % | 33.84 | 1.35 |
|  |  | Costos directes |  |  | 35.19 |
