# Segellat exterior de junt perimetral de 15 mm d'amplada

- Propietat de l'arxiu: CYPE INGENIEROS, S.A.
- Format: FIEBDC-3/2002
- Divisa: EUR
- Costos indirectes: 3.00 %
- IVA: 21.00 %

## N Aïllaments e impermeabilitzacions

### NI Impermeabilitzacions

#### NIJ Junts

**NIJ130** U Segellat exterior de junt perimetral de 15 mm d'amplada, entre passamurs de PVC de 90 mm de diàmetre i conducte d'instal·lacions allotjat en el seu interior, amb productes "GRUPO PUMA": massilla segelladora monocomponent de poliuretà, Pumalastic-Pu "GRUPO "PUMA", duresa Shore A 25 i allargament en trencament > 250%, aplicada amb pistola sobre fons de junta de 20 mm de diàmetre.
Segellat exterior de junt perimetral de 15 mm d'amplada, entre passamurs de PVC de 90 mm de diàmetre i conducte d'instal·lacions allotjat en el seu interior, amb massilla segelladora monocomponent de poliuretà, Pumalastic-Pu "GRUPO PUMA", duresa Shore A 25 i allargament en trencament > 250%, aplicada amb pistola sobre fons de junta de 20 mm de diàmetre, col·locat a una profunditat d'almenys 2 cm de la vora exterior del passamurs que haurà estat fixat prèviament, amb morter de ciment hidròfug, a l'interior d'una obertura practicada en el tancament de façana de fins a 40 cm de gruix, i posterior injecció d'escuma de poliuretà per la part interior contra el fons del junt.
Inclou: Replanteig. Perforació del mur. Fixació del passamurs. Col·locació del conducte a l'interior del passamurs. Reompliment del fons de junt. Injecció de l'escuma de poliuretà. Aplicació de la massilla. Acabats del revestiment exterior del tancament en la seva trobada amb el passamurs.
Criteri d'amidament de projecte: Nombre d'unitats previstes, segons documentació gràfica de Projecte.
Criteri de mesura d'obra: Es mesurarà el nombre d'unitats realment executades segons especificacions de Projecte.

| Codi | Ut | Descripció | Rendiment | Preu | Import |
|---|---|---|---|---|---|
| mt15sja030bb | m | Fons de juntes per closa en cordons de polietilè expandit, de 20 mm de diàmetre, per a limitar la profunditat de la junta de dilatació. (material) | 0.283 | 0.19 | 0.05 |
| mt15igp100a | U | Cartutx de massilla monocomponent a base de poliuretà, Pumalastic-Pu "GRUPO PUMA", de 310 cm³, amb duresa Shore A aproximada de 25, segons UNE-EN ISO 868 i elongació a ruptura >= 250%, segons UNE-EN ISO 8339. (material) | 0.141 | 5.60 | 0.79 |
| mt36tvg010ea | m | Tub de PVC, de 90 mm de diàmetre i 1,2 mm de gruix. (material) | 0.500 | 1.95 | 0.98 |
| mt08aaa010a | m³ | Aigua. (material) | 0.006 | 1.50 | 0.01 |
| mt09mif010ka | t | Morter industrial per a obra de paleta, de ciment, color gris, amb additiu hidròfug, categoria M-10 (resistència a compressió 10 N/mm²), subministrat en sacs, segons UNE-EN 998-2. (material) | 0.006 | 39.95 | 0.24 |
| mt13blw110b | U | Aerosol de 750 cm³ d'escuma de poliuretà, de 22,5 kg/m³ de densitat, 140% d'expansió, 18 N/cm² de resistència a tracció i 20 N/cm² de resistència a flexió, conductivitat tèrmica 0,04 W/(mK), estable de -40°C a 100°C; per a aplicar amb cànula; segons UNE-EN 13165. (material) | 0.320 | 7.20 | 2.30 |
| mo020 | h | Oficial 1ª construcció. (mà d'obra) | 0.129 | 23.78 | 3.07 |
| mo112 | h | Peó especialitzat construcció. (mà d'obra) | 0.129 | 20.52 | 2.65 |
| % | % | Costos directes complementaris | 2 % | 10.09 | 0.20 |
|  |  | Costos directes |  |  | 10.29 |
