# Alicatat amb rajola de València acabat llis

- Propietat de l'arxiu: CYPE INGENIEROS, S.A.
- Format: FIEBDC-3/2002
- Divisa: EUR
- Costos indirectes: 3.00 %
- IVA: 21.00 %

## R Revestiments i extradossats

### RA Enrajolats

#### RAG De rajoles ceràmiques

**RAG011** m² Alicatat amb rajola de València acabat llis, 15x15 cm, 8 €/m², capacitat d'absorció d'aigua E>10%, grup BIII, resistència al lliscament Rd<=15, classe 0, col·locat sobre una superfície suport de fàbrica, en paraments interiors, rebut amb adhesiu cimentós d'ús exclusiu per a interiors, Ci Tradicol "GRUPO PUMA", sense junt (separació entre 1,5 i 3 mm); amb cantoneres de PVC.
Enrajolat amb rajola de València acabat llis, 15x15 cm, 8 €/m², capacitat d'absorció d'aigua E>10%, grup BIII, amb resistència al lliscament Rd<=15 segons UNE 41901 EX i lliscabilitat classe 0 segons CTE, col·locat sobre una superfície suport de fàbrica, en paraments interiors, rebut amb adhesiu cimentós d'ús exclusiu per a interiors, Ci Tradicol "GRUPO PUMA", estès sobre tota la cara posterior de la peça i ajustat a punta de paleta, reomplint amb el mateix morter els buits que poguessin quedar, i rejuntat amb morter de junts cimentós Morcem Lechada "GRUPO PUMA" tipus L, color Blanco, per junts de fins a 3 mm. Inclús preparació de la superfície suport mitjançant humitejat de la fàbrica, esquitxat amb morter de ciment fluid i repicat de la superfície d'elements de formigó (pilars, etc.); replanteig, talls, cantoneres de PVC, i junts; acabat i neteja final.
Inclou: Preparació de la superfície suport. Replanteig de nivells i disposició de rajoles. Col·locació de mestres o regles. Preparació i aplicació del morter. Formació de juntes de moviment. Col·locació de les rajoles. Execució de cantonades i racons. Rejuntat de rajoles. Acabat i neteja final.
Criteri d'amidament de projecte: Superfície mesurada segons documentació gràfica de Projecte, deduint els buits de superfície major de 3 m². No s'ha incrementat l'amidament per trencaments i retallades, ja que en la descomposició s'ha considerat un 5% més de peces.
Criteri de mesura d'obra: Es mesurarà la superfície realment executada segons especificacions de Projecte, deduint els buits de superfície major de 3 m².

| Codi | Ut | Descripció | Rendiment | Preu | Import |
|---|---|---|---|---|---|
| mt09mcp005e | kg | Adhesiu cimentós d'ús exclusiu per a interiors, Ci, segons UNE-EN 12004, Tradicol "GRUPO PUMA", color gris, per a la col·locació en capa gruixuda de peces ceràmiques amb grau d'absorció mitjà-alt en revestiments interiors, compost per ciment d'alta resistència, àrids seleccionats i additius. (material) | 15.000 | 0.18 | 2.70 |
| mt19awa010 | m | Cantonera de PVC en cantonades enrajolades. (material) | 0.500 | 1.32 | 0.66 |
| mt19aba010a800 | m² | Rajola ceràmica de rajola de València llis, 15x15 cm, 8,00€/m², capacitat d'absorció d'aigua E>10%, grup BIII, segons UNE-EN 14411, resistència al lliscament Rd<=15 segons UNE 41901 EX, lliscabilitat classe 0 segons CTE. (material) | 1.050 | 8.00 | 8.40 |
| mt09mcp020qa | kg | Morter de junts cimentós Morcem Lechada "GRUPO PUMA", tipus L, color Blanco, per junts de fins a 3 mm, a base de ciment blanc d'alta resistència i additius especials, per a rejuntat de peces ceràmiques amb grau d'absorció mitjà-alt. (material) | 0.150 | 1.67 | 0.25 |
| op00sie030 |  | Serra de disc de diamant, per a taula de treball, de tall humit. | 1.000 | 0.00 | 0.00 |
| op00amo010 |  | Mola o radial. | 1.000 | 0.00 | 0.00 |
| op00tal010 |  | Trepant. | 1.000 | 0.00 | 0.00 |
| mo024 | h | Oficial 1ª enrajolador. (mà d'obra) | 0.687 | 24.50 | 16.83 |
| mo062 | h | Ajudant enrajolador. (mà d'obra) | 0.343 | 21.75 | 7.46 |
| % | % | Costos directes complementaris | 2 % | 36.30 | 0.73 |
|  |  | Costos directes |  |  | 37.03 |
