# Enrajolat de mosaic de gres

- Propietat de l'arxiu: CYPE INGENIEROS, S.A.
- Format: FIEBDC-3/2002
- Divisa: EUR
- Costos indirectes: 3.00 %
- IVA: 21.00 %

## R Revestiments i extradossats

### RS Paviments

#### RSG De rajoles ceràmiques

**RSG012** m² Enrajolat de mosaic de gres.
Subministrament i execució de paviment mitjançant el mètode de col·locació en capa fina, mosaic de gres esmaltat, de 2,5x2,5 cm, 8 €/m², capacitat d'absorció d'aigua E<3%, grup BIb, segons UNE-EN 14411, amb resistència al lliscament Rd<=15 segons UNE 41901 EX i lliscabilitat classe 0 segons CTE; rebudes amb adhesiu cimentós millorat, C2 FT, segons UNE-EN 12004, amb enduriment ràpid i lliscament reduït Pegoland Fast Super "GRUPO PUMA", amb doble encolat i rejuntades amb morter de junts cimentós Morcemcolor Extra Fina "GRUPO PUMA" tipus CG 2 W A, color Blanco, per junts de fins a 4 mm. Inclús talls i neteja, formació de juntes perimetrals contínues, d'amplada no menor de 5 mm, en els límits amb parets, pilars exempts i elevacions de nivell i, en el seu cas, juntes de partició i juntes estructurals o de dilatació existents en el suport.
Inclou: Neteja i comprovació de la superfície suport. Replanteig dels nivells d'acabat. Replanteig de la disposició de les peces i junts de moviment. Aplicació de l'adhesiu. Col·locació de les peces emprant plana de goma. Reblert de les juntes de moviment. Rejuntat. Eliminació i neteja del material sobrant. Neteja inicial del paviment al finalitzar l'obra.
Criteri d'amidament de projecte: Superfície útil, mesura segons documentació gràfica de Projecte. No s'ha incrementat l'amidament per trencaments i retallades, ja que en la descomposició s'ha considerat un 5% més de peces.
Criteri de mesura d'obra: Es mesurarà la superfície realment executada segons especificacions de Projecte.

| Codi | Ut | Descripció | Rendiment | Preu | Import |
|---|---|---|---|---|---|
| mt09mcp010Aa | kg | Adhesiu cimentós millorat, C2 FT, segons UNE-EN 12004, amb enduriment ràpid i lliscament reduït, Pegoland Fast Super, "GRUPO PUMA", color gris, per a la col·locació en capa fina de tot tipus de peces ceràmiques en paviments interiors i exteriors, a base de ciment d'alta resistència, àrids seleccionats, additius i resines sintètiques. (material) | 4.000 | 0.96 | 3.84 |
| mt18bde015a800 | m² | Mosaic de gres esmaltat, 2,5x2,5 cm, 8,00€/m², capacitat d'absorció d'aigua E>0,3%, grup BIb, segons UNE-EN 14411, resistència al lliscament Rd<=15 segons UNE 41901 EX, lliscabilitat classe 0 segons CTE. (material) | 1.050 | 8.00 | 8.40 |
| mt09mcp020sa | kg | Morter de junts cimentós Morcemcolor Extra Fina "GRUPO PUMA", tipus CG2 W A, segons UNE-EN 13888, color Blanco, per junts de fins a 4 mm, a base de ciment d'alta resistència, àrids seleccionats, additius especials i pigments, per a rejuntat de peces ceràmiques de baixa porositat. (material) | 0.401 | 2.08 | 0.83 |
| mo023 | h | Oficial 1ª enrajolador. (mà d'obra) | 0.575 | 27.50 | 15.81 |
| mo061 | h | Ajudant enrajolador. (mà d'obra) | 0.288 | 24.46 | 7.04 |
| % | % | Costos directes complementaris | 2 % | 35.92 | 0.72 |
|  |  | Costos directes |  |  | 36.64 |
