# Reparació estructural de mur de maçoneria mitjançant l'aplicació amb paleta, en capes successives, de 20 mm de gruix total de morter d'ofici de paleta, Morcem Cal Muro "GRUPO PUMA", acabat remolinat

- Propietat de l'arxiu: CYPE INGENIEROS, S.A.
- Format: FIEBDC-3/2002
- Divisa: EUR
- Costos indirectes: 3.00 %
- IVA: 21.00 %

**ECY030** m² Reparació estructural de mur de maçoneria mitjançant l'aplicació amb paleta, en capes successives, de 20 mm de gruix total de morter d'ofici de paleta, Morcem Cal Muro "GRUPO PUMA", acabat remolinat.
Reparació estructural de mur de maçoneria mitjançant l'aplicació amb paleta, en capes successives, de 20 mm de gruix total de morter d'ofici de paleta, Morcem Cal Muro "GRUPO PUMA". Inclús p/p de neteja, saturació del suport amb aigua a baixa pressió i eliminació de l'aigua sobrant amb aire comprimit, premesclat dels components, aplicació amb paleta d'una primera capa fina (2 a 3 mm de gruix) i posterior aplicació de les capes successives, de 10 a 15 mm de gruix cadascuna, col·locant un reforç de malla de fibra de vidre antiàlcalis al centre del gruix total del morter, allisat de la superfície i remolinat final amb esponja.
Inclou: Neteja prèvia de la superfície. Saturació del suport amb aigua. Eliminació de l'aigua sobrant. Preparació de la mescla. Aplicació amb paleta d'una fina capa de morter. Aplicació amb paleta de les capes successives de morter. Col·locació de la malla. Allisat i remolinat final de la superfície.
Criteri d'amidament de projecte: Superfície mesurada segons documentació gràfica de Projecte.
Criteri de mesura d'obra: Es mesurarà la superfície realment executada segons especificacions de Projecte.

| Codi | Ut | Descripció | Rendiment | Preu | Import |
|---|---|---|---|---|---|
| mt09var030a | m² | Malla de fibra de vidre teixida, amb impregnació de PVC, de 10x10 mm de llum, antiàlcalis, de 115 a 125 g/m² i 500 µ d'espessor, per a armar gotejats tradicionals, esquerdejats i morters. (material) | 1.100 | 1.55 | 1.71 |
| mt09rep005b | kg | Morter d'ofici de paleta, Morcem Cal Muro "GRUPO PUMA", compost per calç hidràulica natural NHL 3,5, putzolanes, àrids seleccionats i altres additius; per a ús en elements situats a l'interior y en el exterior del edificio, subjectes a requisits estructurals segons UNE-EN 998-2. (material) | 40.000 | 0.44 | 17.60 |
| mo020 | h | Oficial 1ª construcció. (mà d'obra) | 0.315 | 23.30 | 7.34 |
| mo113 | h | Peó ordinari construcció. (mà d'obra) | 0.315 | 19.47 | 6.13 |
| % | % | Costos directes complementaris | 2 % | 32.78 | 0.66 |
|  |  | Costos directes |  |  | 33.44 |
