# Substitució de capa d'impermeabilització, en coberta plana, no transitable, autoprotegida, per làmina asfàltica

- Propietat de l'arxiu: CYPE Ingenieros S.A.
- Format: FIEBDC-3/2016
- Programa: Generador de preus de la construcció. CYPE Ingenieros, S.A.
- Data: 10/05/2022
- Divisa: EUR
- Costos indirectes: 3 %
- IVA: 21 %

## Q Cobertes

### QA Planes transitables, no ventilades

#### QAW Substitucions

**QAW060** m² Substitució de capa d'impermeabilització, en coberta plana, no transitable, autoprotegida, per làmina asfàltica.
Substitució de capa d'impermeabilització deteriorada, en coberta plana, no transitable, autoprotegida, per impermeabilització monocapa adherida, formada per una làmina de betum modificat amb elastòmer SBS, LBM(SBS)-50/G-FP, amb armadura de feltre de polièster reforçat i estabilitzat de 150 g/m², amb autoprotecció mineral fotocatalítica, amb efecte descontaminant, bactericida i fungicida de color blanc totalment adherida amb bufador.
Inclou: Replanteig. Retirada de la làmina deteriorada. Aplec del material retirat. Neteja i preparació de la superfície. Col·locació de la impermeabilització. Neteja de les restes de l'obra. Càrrega manual del material retirat i restes de l'obra sobre camió o contenidor.
Criteri d'amidament de projecte: Superfície mesurada en projecció horitzontal, segons documentació gràfica de Projecte, des de les cares interiors dels ampits o plastrons perimetrals que la limiten.
Criteri de mesura d'obra: Es mesurarà, en projecció horitzontal, la superfície realment executada segons especificacions de Projecte, des de les cares interiors dels ampits o plastrons perimetrals que la limiten.

| Codi | Ut | Descripció | Rendiment | Preu | Import |
|---|---|---|---|---|---|
| mt14lga010gd | m² | Làmina de betum modificat amb elastòmer SBS, LBM(SBS)-50/G-FP, de 3,5 mm d'espessor, massa nominal 5 kg/m², amb armadura de feltre de polièster reforçat i estabilitzat de 150 g/m², amb autoprotecció mineral fotocatalítica, amb efecte descontaminant, bactericida i fungicida de color blanc. Segons UNE-EN 13707. (material) | 1.2 | 8.45 | 10.140 |
| mo029 | h | Oficial 1ª aplicador de làmines impermeabilitzants. (mà d'obra) | 0.417 | 25.57 | 10.663 |
| mo067 | h | Ajudant aplicador de làmines impermeabilitzants. (mà d'obra) | 0.208 | 22.73 | 4.728 |
| % | % | Costos directes complementaris | 2 % | 25.531 | 0.511 |
|  |  | Costos directes |  |  | 26.042 |

Residus:
- col·locació: mt14lga010gd; factor de residu 0.057436

## Recursos

**mt14lga010gd** m² Làmina de betum modificat amb elastòmer SBS
Dades tècniques: Cost energètic 290.990 MJ; Emissió de CO2 8.175 kg; Codi LER 17 03 02; Massa de l'element 5 kg; Volum 0.005 m3
Residus:
- embalatge: re170203 Plàstic. (component de residu); rendiment 0.057 kg; Codi LER 17 02 03; Massa de l'element 1 kg; Volum 0.001667 m3
