# Coberta inclinada de teules ceràmiques

- Propietat de l'arxiu: CYPE INGENIEROS, S.A.
- Format: FIEBDC-3/2002
- Divisa: EUR
- Costos indirectes: 3.00 %
- IVA: 21.00 %

**QTT020** m² Coberta inclinada de teules ceràmiques, sobre espai no habitable, amb un pendent mitjà del 30%, composta de: formació de pendents: maó ceràmic buit (súper maó), per revestir, 50x20x4 cm, amb una capa de regularització de morter de ciment, industrial, M-5, de 3 cm d'espessor, sobre envans alleugerits de 100 cm d'altura mitja; impermeabilització: placa sota teula, cobertura: teula ceràmica corba, color vermell, 40x19x16 cm, rebuda amb morter de ciment, industrial, M-2,5.
Coberta inclinada de teules ceràmiques, sobre espai no habitable, amb un pendent mitjà del 30%, composta de: FORMACIÓ DE PENDENTS: maó ceràmic buit (súper maó), per revestir, 50x20x4 cm, amb una capa de regularització de morter de ciment, industrial, M-5, de 3 cm d'espessor i acabat remolinat i replè de les juntes entre les peces de dos trams contigus amb el mateix morter, recolzat sobre envans alleugerits de maó ceràmic buit, rebuts amb morter de ciment M-5, amb una altura mitja de 100 cm, travats transversalment cada 2 m aproximadament, tot allò sobre forjat de formigó (no inclòs en aquest preu); IMPERMEABILITZACIÓ: placa sota teula, fixada amb cargols al suport; COBERTURA: teula ceràmica corba, color vermell, 40x19x16 cm, rebuda amb morter de ciment, industrial, M-2,5. Inclús teules de ventilació.
Inclou: Neteja del supradós del sostre. Formació de davanters perimetrals amb peces ceràmiques. Formació de envans alleugerits. Reglejat de l'acabat dels envans alleugerits per a rebre el tauler. Col·locació de les cintes de paper sobre els envans alleugerits. Col·locació de les peces ceràmiques que formen el tauler. Abocat, estesa i reglejat de la capa de morter de regularització. Col·locació de la placa sota teula. Col·locació de les teules rebudes amb morter.
Criteri d'amidament de projecte: Superfície de l'aiguavés mesurada en veritable magnitud, segons documentació gràfica de Projecte.
Criteri de mesura d'obra: Es mesurarà, en veritable magnitud, la superfície realment executada segons especificacions de Projecte.

| Codi | Ut | Descripció | Rendiment | Preu | Import |
|---|---|---|---|---|---|
| mt04lcc010c | U | Maó ceràmic buit (totxana), per revestir, 29x14x9 cm, per a ús en fàbrica protegida (peça P), densitat 805 kg/m³, segons UNE-EN 771-1. (material) | 29.066 | 0.16 | 4.65 |
| mt08aaa010a | m³ | Aigua. (material) | 0.026 | 1.50 | 0.04 |
| mt09mif010ca | t | Morter industrial per a obra de paleta, de ciment, color gris, categoria M-5 (resistència a compressió 5 N/mm²), subministrat en sacs, segons UNE-EN 998-2. (material) | 0.085 | 33.86 | 2.88 |
| mt04lcg010a | U | Maó ceràmic buit (súper maó), per revestir, 50x20x4 cm, per a ús en fàbrica protegida (peça P), densitat 845 kg/m³, segons UNE-EN 771-1. (material) | 10.000 | 0.21 | 2.10 |
| mt13lpo010h | m² | Placa asfàltica 10 ones de perfil ondulat i color vermell, a base de fibres minerals i vegetals saturades amb una emulsió bituminosa a altes temperatures, segons UNE-EN 534. (material) | 1.250 | 7.06 | 8.83 |
| mt13lpo035a | U | Clau, per a fixació de placa sota teula. (material) | 3.000 | 0.08 | 0.24 |
| mt09mif010ba | t | Morter industrial per a obra de paleta, de ciment, color gris, categoria M-2,5 (resistència a compressió 2,5 N/mm²), subministrat en sacs, segons UNE-EN 998-2. (material) | 0.056 | 32.93 | 1.84 |
| mt13tac010a | U | Teula ceràmica corba, color vermell, 40x19x16 cm, segons UNE-EN 1304. (material) | 31.400 | 0.25 | 7.85 |
| mt13tac013a | U | Teula ceràmica de ventilació corba, color vermell, segons UNE-EN 1304. (material) | 0.100 | 2.74 | 0.27 |
| mo020 | h | Oficial 1ª construcció. (mà d'obra) | 0.743 | 25.08 | 18.63 |
| mo113 | h | Peó ordinari construcció. (mà d'obra) | 0.372 | 21.69 | 8.07 |
| mo011 | h | Oficial 1ª muntador. (mà d'obra) | 1.974 | 25.83 | 50.99 |
| mo080 | h | Ajudant muntador. (mà d'obra) | 2.171 | 22.78 | 49.46 |
| % | % | Costos directes complementaris | 2 % | 155.85 | 3.12 |
|  |  | Costos directes |  |  | 158.97 |
