# Alicatat amb llistell ceràmic de rajola de València

- Propietat de l'arxiu: CYPE INGENIEROS, S.A.
- Format: FIEBDC-3/2002
- Divisa: EUR
- Costos indirectes: 3.00 %
- IVA: 21.00 %

**RAG020** m Alicatat amb llistell ceràmic de rajola de València, acabat llis, de 1 cm d'amplada, 5 €/m, col·locat en paraments interiors, rebut amb adhesiu cimentós d'enduriment normal, C1 T, segons UNE-EN 12004, amb lliscament reduït Pegoland Plus "GRUPO PUMA", amb junt obert (separació entre 3 i 15 mm).
Enrajolat amb llistell ceràmic de rajola de València, acabat llis, de 1 cm d'amplada, 5 €/m, col·locat en paraments interiors, rebut amb adhesiu cimentós d'enduriment normal, C1 T, segons UNE-EN 12004, amb lliscament reduït Pegoland Plus "GRUPO PUMA", sobre una capa de regularització de 2 cm d'espessor d'arrebossat de morter de ciment CEM II/A-P 32,5 R i sorra M-5, reglejat i remolinat. Rejuntat amb morter de junts cimentós Morcemcolor Extra Fina "GRUPO PUMA" tipus CG 2 W A, color Blanco, per junts de fins a 4 mm. Inclús talls, rematades, junts i peces especials.
Inclou: Preparació del parament base mitjançant la formació d'una capa d'arrebossat reglejat. Replanteig i col·locació de les peces. Adormiment de la pasta. Rejuntat. Neteja del parament.
Criteri d'amidament de projecte: Longitud mesurada segons documentació gràfica de Projecte, sense incloure buits de portes. No s'ha incrementat l'amidament per trencaments i retallades, ja que en la descomposició s'ha considerat un 5% més de peces.
Criteri de mesura d'obra: Es mesurarà la longitud realment executada segons especificacions de Projecte.

| Codi | Ut | Descripció | Rendiment | Preu | Import |
|---|---|---|---|---|---|
| mt09mor010c | m³ | Morter de ciment CEM II/B-P 32,5 N tipus M-5, confeccionat en obra con 250 kg/m³ de ciment i una proporció en volum 1/6. (material) | 0.001 | 115.30 | 0.12 |
| mt09mcp010wa | kg | Adhesiu cimentós d'enduriment normal, C1 T, segons UNE-EN 12004, amb lliscament reduït, Pegoland Plus, "GRUPO PUMA", color gris, per a la col·locació en capa fina de peces ceràmiques amb grau d'absorció mitjà-alt en revestiments interiors, paviments interiors i exteriors i cèrcols, a base de ciment d'alta resistència, àrids seleccionats, additius i resines sintètiques. (material) | 0.027 | 0.26 | 0.01 |
| mt19ala010a500 | m | Llistell ceràmic de rajola de València, acabat llis, de 1 cm d'amplada, 5,00€/m. (material) | 1.050 | 5.00 | 5.25 |
| mt09mcp020sa | kg | Morter de junts cimentós Morcemcolor Extra Fina "GRUPO PUMA", tipus CG2 W A, segons UNE-EN 13888, color Blanco, per junts de fins a 4 mm, a base de ciment d'alta resistència, àrids seleccionats, additius especials i pigments, per a rejuntat de peces ceràmiques de baixa porositat. (material) | 0.310 | 2.00 | 0.62 |
| mo024 | h | Oficial 1ª enrajolador. (mà d'obra) | 0.124 | 24.50 | 3.04 |
| mo062 | h | Ajudant enrajolador. (mà d'obra) | 0.124 | 21.75 | 2.70 |
| % | % | Costos directes complementaris | 2 % | 11.74 | 0.23 |
|  |  | Costos directes |  |  | 11.97 |
