# Revestiment de paraments exteriors amb morter industrial Morcemsec Active Proyectable "GRUPO PUMA"

- Propietat de l'arxiu: CYPE INGENIEROS, S.A.
- Format: FIEBDC-3/2002
- Divisa: EUR
- Costos indirectes: 3.00 %
- IVA: 21.00 %

**RQO030** m² Revestiment de paraments exteriors amb morter industrial Morcemsec Active Proyectable "GRUPO PUMA", tipus CR CSIV W2, segons UNE-EN 998-1, color blanc, a base de ciment TX, fotocatalític, descontaminant i autonetejable, i.active "FYM ITALCEMENTI GROUP", espessor 15 mm, aplicat mecànicament, armat i reforçat amb malla antiàlcalis en els canvis de material i en els fronts de forjat.
Formació en façanes de revestiment continu de 15 mm de gruix, impermeable a l'aigua de pluja, amb morter industrial Morcemsec Active Proyectable "GRUPO PUMA", tipus CR CSIV W2, segons UNE-EN 998-1, color blanc, compost per ciment TX, fotocatalític, descontaminant i autonetejable, i.active "FYM ITALCEMENTI GROUP", pols de marbre i additius orgànics i inorgànics. Aplicat mecànicament sobre una superfície de maó ceràmic, maó o bloc de formigó o bloc de termoargila. Inclús p/p de preparació de la superfície suport, col·locació de malla de fibra de vidre antiàlcalis per a reforç de trobaments entre materials diferents i en els fronts de forjat, en un 20% de la superfície del parament, formació de junts, racons, mestres, arestes, queixals, brancals i llindes, acabats en les trobades amb paraments, revestiments o altres elements rebuts en la seva superfície.
Inclou: Preparació de la superfície suport. Especejament dels panys de treball. Arestat i realització de juntes. Preparació del morter monocapa. Aplicació del morter monocapa. Reglejat i allisat del revestiment. Acabat superficial. Repassos i neteja final.
Criteri d'amidament de projecte: Superfície mesurada segons documentació gràfica de Projecte, deduint els buits de superfície major de 3 m² i incloent el desenvolupament dels queixals.
Criteri de mesura d'obra: Es mesurarà la superfície realment executada segons especificacions de Projecte, deduint els buits de superfície major de 3 m² i incloent el desenvolupament dels queixals.

| Codi | Ut | Descripció | Rendiment | Preu | Import |
|---|---|---|---|---|---|
| mt28mop211d | kg | Morter industrial Morcemsec Active Proyectable "GRUPO PUMA", tipus CR CSIV W2, segons UNE-EN 998-1, color blanc, compost per ciment TX, fotocatalític, descontaminant i autonetejable, i.active "FYM ITALCEMENTI GROUP", pols de marbre i additius orgànics i inorgànics. (material) | 24.000 | 0.92 | 22.08 |
| mt28mon040a | m² | Malla de fibra de vidre, antiàlcalis, de 10x10 mm de llum de malla, de 750 a 900 micres d'espessor i de 200 a 250 g/m² de massa superficial, amb 25 kp/cm² de resistència a tracció, per armar morters. (material) | 0.210 | 2.41 | 0.51 |
| mt28mon030 | m | Rivet de PVC. (material) | 0.750 | 0.35 | 0.26 |
| mt28mon050 | m | Perfil de PVC rígid per a formació d'arestes a revestiments de morter monocapa. (material) | 1.250 | 0.37 | 0.46 |
| mq06pym010 | h | Mescladora-bombadora per morters i guixos projectats, de 3 m³/h. (maquinària) | 0.268 | 7.96 | 2.13 |
| mo039 | h | Oficial 1ª revocador. (mà d'obra) | 0.125 | 23.30 | 2.91 |
| mo111 | h | Peó especialitzat revocador. (mà d'obra) | 0.153 | 20.55 | 3.14 |
| % | % | Costos directes complementaris | 4 % | 31.49 | 1.26 |
|  |  | Costos directes |  |  | 32.75 |
