# Entornpeu de mosaic hidràulic. Col·locació en capa fina

- Propietat de l'arxiu: CYPE Ingenieros S.A.
- Format: FIEBDC-3/2016
- Programa: Generador de preus de la construcció. CYPE Ingenieros, S.A.
- Data: 04/07/2024
- Divisa: EUR
- Costos indirectes: 3 %
- IVA: 21 %

## R Revestiments i extradossats

### RS Paviments

#### RSU De rajoles hidràuliques

**RSU030** m Entornpeu de mosaic hidràulic. Col·locació en capa fina.
Entornpeu de mosaic hidràulic, amb peces de 20x7 cm, monocolor, color a escollir, gamma bàsica. COL·LOCACIÓ: en capa fina i mitjançant doble encolat amb adhesiu cimentós d'enduriment normal, C1 TE, segons UNE-EN 12004, amb lliscament reduït i temps obert ampliat Pegoland Porcelánico Yeso "GRUPO PUMA". REJUNTAT: amb morter de junts cimentós millorat, amb absorció d'aigua reduïda i resistència elevada a l'abrasió, Morcemcolor Plus Flexible "GRUPO PUMA" tipus CG 2 W A, color Blanco, per junts de 2 a 15 mm.
Inclou: Replanteig de les peces. Tall de les peces i formació d'encaixos en cantonades i racons. Col·locació de l'entornpeu. Rejuntat. Neteja de l'entornpeu.
Criteri d'amidament de projecte: Longitud mesurada segons documentació gràfica de Projecte, sense incloure buits de portes. No s'ha incrementat l'amidament per trencaments i retallades, ja que en la descomposició s'ha considerat un 5% més de peces.
Criteri de mesura d'obra: Es mesurarà la longitud realment executada segons especificacions de Projecte.

| Codi | Ut | Descripció | Rendiment | Preu | Import |
|---|---|---|---|---|---|
| mt18bhi025a | m | Entornpeu de mosaic hidràulic, amb peces de 20x7 cm, monocolor, color a escollir, gamma bàsica. (material) | 1.05 | 14.36 | 15.078 |
| mt09mcp010xb | kg | Adhesiu cimentós d'enduriment normal, C1 TE, segons UNE-EN 12004, amb lliscament reduït i temps obert ampliat, Pegoland Porcelánico Yeso, "GRUPO PUMA", color blanc, per a la col·locació en capa fina de tot tipus de peces ceràmiques sobre suports de guix o anhídrita, a base de ciment d'alta resistència, àrids seleccionats i additius. (material) | 0.015 | 0.69 | 0.010 |
| mt09mcp020ga | kg | Morter de junts cimentós millorat, amb absorció d'aigua reduïda i resistència elevada a l'abrasió, Morcemcolor Plus Flexible "GRUPO PUMA", tipus CG2 W A, segons UNE-EN 13888, color Blanco, per junts de 2 a 15 mm, a base de ciment d'alta resistència, àrids seleccionats, additius especials i pigments, amb efecte antifloridura, antiverdet i preventiu de les eflorescències, hidrorepel·lent, especial per a rejuntat de tot tipus de peces ceràmiques i pedres naturals en zones de proliferació de microorganismes. (material) | 0.02 | 1.5 | 0.030 |
| mo023 | h | Oficial 1ª enrajolador. (mà d'obra) | 0.273 | 28.42 | 7.759 |
| % | % | Costos directes complementaris | 2 % | 22.877 | 0.458 |
|  |  | Costos directes |  |  | 23.335 |

Residus:
- col·locació: mt18bhi025a Entornpeu de mosaic hidràulic, amb peces de 20x7 cm, monocolor, color a escollir, gamma bàsica; factor de residu 0.0084
- col·locació: mt09mcp010xb; factor de residu 0.07
- col·locació: mt09mcp020ga; factor de residu 0.07

## Recursos

**mt18bhi025a** m Entornpeu de mosaic hidràulic, amb peces de 20x7 cm, monocolor, color a escollir, gamma bàsica
Dades tècniques: Cost energètic 3.704 MJ; Emissió de CO2 4.466 kg; Codi LER 17 01 01; Massa de l'element 29.7 kg; Volum 0.0198 m3
Residus:
- embalatge: re170201 Fusta. (component de residu); rendiment 0.015 kg; Codi LER 17 02 01; Massa de l'element 1 kg; Volum 0.000909 m3
- embalatge: re170203 Plàstic. (component de residu); rendiment 0.008 kg; Codi LER 17 02 03; Massa de l'element 1 kg; Volum 0.001667 m3

**mt09mcp010xb** kg Adhesiu cimentós d'enduriment normal
Dades tècniques: Cost energètic 3.871 MJ; Emissió de CO2 0.344 kg; Codi LER 17 09 04; Massa de l'element 1 kg; Volum 0.000667 m3
Residus:
- embalatge: re170203 Plàstic; rendiment 0.003 kg

**mt09mcp020ga** kg Morter de junts cimentós millorat
Dades tècniques: Cost energètic 7.725 MJ; Emissió de CO2 0.576 kg; Codi LER 17 09 04; Massa de l'element 1 kg; Volum 0.000667 m3
Residus:
- embalatge: re150101 Envasos de paper i cartró. (component de residu); rendiment 0.02 kg; Codi LER 15 01 01; Massa de l'element 1 kg; Volum 0.001333 m3
- embalatge: re170201 Fusta; rendiment 0.005 kg
- embalatge: re170203 Plàstic; rendiment 0.008 kg
