# Trobada de coberta plana transitable, ventilada amb parament vertical. Impermeabilitzaciķ amb lāmines de PVC

- Propietat de l'arxiu: CYPE INGENIEROS, S.A.
- Format: FIEBDC-3/2002
- Divisa: EUR
- Costos indirectes: 3.00 %
- IVA: 21.00 %

## Q Cobertes

### QB Planes transitables, ventilades

#### QBF Punts singulars

**QBF022** m Trobada de coberta plana transitable, ventilada amb parament vertical. Impermeabilitzaciķ amb lāmines de PVC.
Trobada de coberta plana transitable, ventilada, amb enrajolat fix, tipus convencional amb parament vertical; mitjanįant la realitzaciķ d'una reculada perimetral de més de 5 cm respecte al parament vertical i de més de 20 cm d'altura sobre la protecciķ de la coberta, reblert amb morter de ciment, industrial, M-2,5 colˇlocat sobre la impermeabilitzaciķ formada per: banda de terminaciķ de 50 cm de desenvolupament amb lāmina impermeabilitzant flexible de PVC-P, (fv), de 1,2 mm d'espessor, amb armadura de vel de fibra de vidre, colˇlocada solta sobre la capa separadora, fixada en encavalcaments mitjanįant soldadura termoplāstica, i en les vores soldada a perfils colaminats de xapa i PVC-P; acabat amb un revestiment d'entornpeus de gres rústic, de 7 cm, 3 €/m colˇlocats amb junt obert (separaciķ entre 3 i 15 mm), en capa fina amb adhesiu cimentķs millorat, C2 FT, segons UNE-EN 12004, amb enduriment rāpid i lliscament reduīt Pegoland Fast Super "GRUPO PUMA" i rejuntats con morter de junts de resines reactives Morcemcolor Epoxi "GRUPO PUMA" tipus RG, color Blanco, per junts de 1 a 15 mm, formaciķ de ventilaciķ perimetral de la cambra amb maķ cerāmic buit i colˇlocaciķ d'escopidor cerāmic de 11x24 cm, fixat al parament, com acabat de la ventilaciķ perimetral de la cambra. Inclús, complements de reforį en tractament de punts singulars mitjanįant l'ús de peces especials per a la resoluciķ d'angles interns i externs.
Inclou: Formaciķ de la ventilaciķ perimetral de la cāmera i de la reculada perimetral. Neteja i preparaciķ de la superfície. Colˇlocaciķ del perfil colaminat Colˇlocaciķ de la banda de finalitzaciķ. Replantejament de les peces de sōcol. Tall de les peces i formaciķ d'encaixos en cantonades i racons. Colˇlocaciķ de l'entornpeu. Rejuntat amb morter de juntes. Colˇlocaciķ de l'escopidor sobre la ventilaciķ perimetral de la cambra.
Criteri d'amidament de projecte: Longitud mesurada en projecciķ horitzontal, segons documentaciķ grāfica de Projecte.
Criteri de mesura d'obra: Es mesurarā en projecciķ horitzontal, la longitud realment executada segons especificacions de Projecte.

| Codi | Ut | Descripció | Rendiment | Preu | Import |
|---|---|---|---|---|---|
| mt04lcc010c | U | Maķ cerāmic buit (totxana), per revestir, 29x14x9 cm, per a ús en fābrica protegida (peįa P), densitat 805 kg/mŗ, segons UNE-EN 771-1. (material) | 7.000 | 0.35 | 2.45 |
| mt04lcc010e | U | Maķ cerāmic buit (H-16), per revestir, 24x19x14 cm, per a ús en fābrica protegida (peįa P), densitat 780 kg/mŗ, segons UNE-EN 771-1. (material) | 4.000 | 0.46 | 1.84 |
| mt08aaa010a | mŗ | Aigua. (material) | 0.012 | 1.50 | 0.02 |
| mt09mif010ca | t | Morter industrial per a obra de paleta, de ciment, color gris, categoria M-5 (resistčncia a compressiķ 5 N/mm˛), subministrat en sacs, segons UNE-EN 998-2. (material) | 0.011 | 53.48 | 0.59 |
| mt15dac010a | m˛ | Lāmina impermeabilitzant flexible de PVC-P, (fv), de 1,2 mm d'espessor, amb armadura de vel de fibra de vidre, segons UNE-EN 13956. (material) | 0.500 | 10.26 | 5.13 |
| mt15dan020b | m | Perfil colaminat de xapa d'acer i PVC-P, pla, per a remat d'impermeabilitzaciķ en els extrems de les lāmines de PVC-P i en trobades amb elements verticals. (material) | 1.000 | 2.61 | 2.61 |
| mt09mif010ba | t | Morter industrial per a obra de paleta, de ciment, color gris, categoria M-2,5 (resistčncia a compressiķ 2,5 N/mm˛), subministrat en sacs, segons UNE-EN 998-2. (material) | 0.022 | 49.61 | 1.09 |
| mt09mcp010Aa | kg | Adhesiu cimentķs millorat, C2 FT, segons UNE-EN 12004, amb enduriment rāpid i lliscament reduīt, Pegoland Fast Super, "GRUPO PUMA", color gris, per a la colˇlocaciķ en capa fina de tot tipus de peces cerāmiques en paviments interiors i exteriors, a base de ciment d'alta resistčncia, ārids seleccionats, additius i resines sintčtiques. (material) | 0.240 | 1.31 | 0.31 |
| mt18rcr010a300 | m | Entornpeu cerāmic de gres rústic, de 7 cm d'amplada, 3,00€/m. (material) | 1.050 | 3.00 | 3.15 |
| mt09mcp020ka | kg | Morter de junts de resines reactives Morcemcolor Epoxi "GRUPO PUMA", tipus RG, segons UNE-EN 13888, color Blanco, per junts de 1 a 15 mm, de dos components a base de resina epoxídica, cārregues inertes, additius i catalitzadors orgānics, amb resistčncia als ācids, amb efecte bacteriostātic, antifloridura i antiverdet, especial per a rejuntat de tot tipus de peces cerāmiques i pedres naturals en zones amb agressivitat química o en contacte amb aliments. (material) | 0.010 | 16.38 | 0.16 |
| mt20vce020a | m | Escopidor cerāmic de rajoleta catalana, acabat mat, color vermell, en peces de 11x24x1,2 cm, amb goterķ. (material) | 1.000 | 3.76 | 3.76 |
| mt09mcr070a | kg | Morter de junts cimentķs amb resistčncia elevada a l'abrasiķ i absorciķ d'aigua reduīda, CG2, per a junta oberta entre 3 i 15 mm, segons UNE-EN 13888. (material) | 0.164 | 0.99 | 0.16 |
| op00pis010 |  | Pistola d'aire calent per a soldadura de materials termoplāstics. | 1.000 | 0.00 | 0.00 |
| mo029 | h | Oficial 1Ē aplicador de lāmines impermeabilitzants. (mà d'obra) | 0.120 | 28.42 | 3.41 |
| mo067 | h | Ajudant aplicador de lāmines impermeabilitzants. (mà d'obra) | 0.120 | 25.28 | 3.03 |
| mo020 | h | Oficial 1Ē construcciķ. (mà d'obra) | 0.382 | 28.42 | 10.86 |
| mo113 | h | Peķ ordinari construcciķ. (mà d'obra) | 0.489 | 23.81 | 11.64 |
| mo023 | h | Oficial 1Ē enrajolador. (mà d'obra) | 0.222 | 28.42 | 6.31 |
| % | % | Costos directes complementaris | 2 % | 56.52 | 1.13 |
|  |  | Costos directes |  |  | 57.65 |
