# Impermeabilització de llosa de fonamentació. Sistema Morcem Dry SF "GRUPO PUMA"

- Propietat de l'arxiu: CYPE Ingenieros S.A.
- Format: FIEBDC-3/2016
- Programa: Generador de preus de la construcció. CYPE Ingenieros, S.A.
- Data: 30/09/2024
- Divisa: EUR
- Costos indirectes: 3 %
- IVA: 21 %

## N Aïllaments e impermeabilitzacions

### NI Impermeabilitzacions

#### NIC Fonamentacions

**NIC015** m² Impermeabilització de llosa de fonamentació. Sistema Morcem Dry SF "GRUPO PUMA".
Impermeabilització de llosa de fonamentació, sistema Morcem Dry SF "GRUPO PUMA". IMPERMEABILITZACIÓ SOTA LA LLOSA: aplicació de morter impermeabilitzant semiflexible monocomponent, Morcem Dry SF "GRUPO PUMA", color blanc, en pols, mitjançant empolvorament manual, rendiment: 1 kg/m², abans de procedir al formigonat, amb l'armadura de la llosa ja muntada, sobre el formigó de neteja prèviament humit amb aigua. IMPERMEABILITZACIÓ SOBRE LA LLOSA: aplicació de morter impermeabilitzant semiflexible monocomponent, Morcem Dry SF "GRUPO PUMA", color blanc, en forma de beurada, mitjançant estesa amb raspall, rendiment: 2,5 kg/m², en dues capes, sobre el formigó ja endurit.
Inclou: Neteja. Humectació de la capa de formigó de neteja. Espolsament manual del morter sec sobre la capa de formigó de neteja. Estès de la beurada sobre la llosa.
Criteri d'amidament de projecte: Superfície mesurada segons documentació gràfica de Projecte.
Criteri de mesura d'obra: Es mesurarà la superfície realment executada segons especificacions de Projecte.

| Codi | Ut | Descripció | Rendiment | Preu | Import |
|---|---|---|---|---|---|
| mt08aaa010a | m³ | Aigua. (material) | 0.005 | 1.5 | 0.008 |
| mt15igp005a | kg | Morter impermeabilitzant semiflexible monocomponent, Morcem Dry SF "GRUPO PUMA", color blanc, a base de ciment blanc d'alta resistència, àrids seleccionats, additius especials i resines, resistència a pressió hidrostàtica positiva de 3 bar i a pressió hidrostàtica negativa de 1 bar, segons UNE-EN 1504-2. (material) | 3.5 | 1.68 | 5.880 |
| mo032 | h | Oficial 1ª aplicador de productes impermeabilitzants. (mà d'obra) | 0.096 | 28.42 | 2.728 |
| mo070 | h | Ajudant aplicador de productes impermeabilitzants. (mà d'obra) | 0.096 | 25.28 | 2.427 |
| % | % | Costos directes complementaris | 2 % | 11.043 | 0.221 |
|  |  | Costos directes |  |  | 11.264 |

Residus:
- col·locació: mt15igp005a; factor de residu 0.0066

## Recursos

**mt08aaa010a** m³ Aigua
Dades tècniques: Cost energètic 60.000 MJ; Emissió de CO2 30.000 kg

**mt15igp005a** kg Morter impermeabilitzant semiflexible monocomponent
Dades tècniques: Cost energètic 3.176 MJ; Emissió de CO2 0.223 kg; Codi LER 17 01 01; Massa de l'element 1 kg; Volum 0.000667 m3
Residus:
- embalatge: re150101 Envasos de paper i cartró. (component de residu); rendiment 0.003 kg; Codi LER 15 01 01; Massa de l'element 1 kg; Volum 0.001333 m3
- embalatge: re150104 Envasos metàl·lics. (component de residu); rendiment 0.003 kg; Codi LER 15 01 04; Massa de l'element 1 kg; Volum 0.001667 m3
- embalatge: re170201 Fusta. (component de residu); rendiment 0.003 kg; Codi LER 17 02 01; Massa de l'element 1 kg; Volum 0.000909 m3
- embalatge: re170203 Plàstic. (component de residu); rendiment 0.001 kg; Codi LER 17 02 03; Massa de l'element 1 kg; Volum 0.001667 m3
