# Impermeabilització d'acabat superior d'ampit i façana, amb morter

- Propietat de l'arxiu: CYPE Ingenieros S.A.
- Format: FIEBDC-3/2016
- Programa: Generador de preus de la construcció. CYPE Ingenieros, S.A.
- Data: 30/09/2024
- Divisa: EUR
- Costos indirectes: 3 %
- IVA: 21 %

## N Aïllaments e impermeabilitzacions

### NI Impermeabilitzacions

#### NIF Façanes

**NIF045** m² Impermeabilització d'acabat superior d'ampit i façana, amb morter.
Impermeabilització d'acabat superior d'ampit i façana, amb dues capes de morter flexible bicomponent, Morcem Dry F "GRUPO PUMA", color gris, compost per lligants hidràulics i resines sintètiques, resistència a pressió hidrostàtica positiva i negativa de 15 bar, amb certificat de potabilitat, aplicat amb brotxa, amb corró de pèl llarg o per projecció, preparat per rebre l'element de protecció.
Criteri de valoració econòmica: El preu no inclou l'element de protecció.
Inclou: Neteja i preparació de la superfície. Aplicació de l'impermeabilitzant.
Criteri d'amidament de projecte: Superfície mesurada segons documentació gràfica de Projecte.
Criteri de mesura d'obra: Es mesurarà la superfície realment executada segons especificacions de Projecte.

| Codi | Ut | Descripció | Rendiment | Preu | Import |
|---|---|---|---|---|---|
| mt15igp010l | kg | Morter flexible bicomponent, Morcem Dry F "GRUPO PUMA", color gris, compost per lligants hidràulics i resines sintètiques, resistència a pressió hidrostàtica positiva i negativa de 15 bar, amb certificat de potabilitat, segons UNE-EN 1504-2. (material) | 3 | 2.99 | 8.970 |
| mo032 | h | Oficial 1ª aplicador de productes impermeabilitzants. (mà d'obra) | 0.12 | 28.42 | 3.410 |
| mo070 | h | Ajudant aplicador de productes impermeabilitzants. (mà d'obra) | 0.12 | 25.28 | 3.034 |
| % | % | Costos directes complementaris | 2 % | 15.414 | 0.308 |
|  |  | Costos directes |  |  | 15.722 |

Residus:
- col·locació: mt15igp010l; factor de residu 0.0066

## Recursos

**mt15igp010l** kg Morter flexible bicomponent
Dades tècniques: Cost energètic 3.176 MJ; Emissió de CO2 0.223 kg; Codi LER 17 01 01; Massa de l'element 1 kg; Volum 0.000667 m3
Residus:
- embalatge: re150101 Envasos de paper i cartró. (component de residu); rendiment 0.003 kg; Codi LER 15 01 01; Massa de l'element 1 kg; Volum 0.001333 m3
- embalatge: re150104 Envasos metàl·lics. (component de residu); rendiment 0.003 kg; Codi LER 15 01 04; Massa de l'element 1 kg; Volum 0.001667 m3
- embalatge: re170201 Fusta. (component de residu); rendiment 0.003 kg; Codi LER 17 02 01; Massa de l'element 1 kg; Volum 0.000909 m3
- embalatge: re170203 Plàstic. (component de residu); rendiment 0.001 kg; Codi LER 17 02 03; Massa de l'element 1 kg; Volum 0.001667 m3
