# Trobada de coberta plana transitable, ventilada amb bonera. Impermeabilització amb làmines asfàltiques

- Propietat de l'arxiu: CYPE Ingenieros S.A.
- Format: FIEBDC-3/2016
- Programa: Generador de preus de la construcció. CYPE Ingenieros, S.A.
- Data: 30/09/2024
- Divisa: EUR
- Costos indirectes: 3 %
- IVA: 21 %

## Q Cobertes

### QB Planes transitables, ventilades

#### QBF Punts singulars

**QBF030** U Trobada de coberta plana transitable, ventilada amb bonera. Impermeabilització amb làmines asfàltiques.
Trobada de coberta plana transitable, ventilada, amb enrajolat fix, tipus convencional amb bonera de sortida vertical, realitzant un rebaix en el suport al voltant de la bonera, en el qual es rebrà la impermeabilització formada per: peça de reforç de làmina de betum modificat amb plastòmer APP, LBM(APP)-40-FP, Imperpuma Plus PY-4 "GRUPO PUMA", massa nominal 4 kg/m², amb armadura de feltre de polièster de 135 g/m², acabada amb film plàstic termofusible en ambdues cares, totalment adherida al suport amb bufador, prèvia emprimació amb emulsió asfàltica de base aquosa, Lista Al Uso "GRUPO PUMA", i col·locació de bonera de cautxú EPDM, de sortida vertical, de 80 mm de diàmetre, amb reixeta plana de cautxú EPDM, íntegrament adherit a la peça de reforç anterior amb bufador.
Inclou: Execució de rebaixi del suport al voltant de la bonera. Neteja i preparació de la superfície. Aplicació de l'emulsió asfàltica. Col·locació de la peça de reforç. Col·locació de la bonera.
Criteri d'amidament de projecte: Nombre d'unitats previstes, segons documentació gràfica de Projecte.
Criteri de mesura d'obra: Es mesurarà el nombre d'unitats realment executades segons especificacions de Projecte.

| Codi | Ut | Descripció | Rendiment | Preu | Import |
|---|---|---|---|---|---|
| mt14pap100a | kg | Emulsió asfàltica de base aquosa, Lista Al Uso "GRUPO PUMA", tipus EA segons UNE 104231. (material) | 0.3 | 2.91 | 0.873 |
| mt14pap040b | m² | Làmina de betum modificat amb plastòmer APP, LBM(APP)-40-FP, Imperpuma Plus PY-4 "GRUPO PUMA", massa nominal 4 kg/m², amb armadura de feltre de polièster de 135 g/m², de superfície no protegida acabada amb film plàstic termofusible en ambdues cares. Segons UNE-EN 13707. (material) | 1.05 | 8.77 | 9.209 |
| mt15acc050be | U | Bonera de cautxú EPDM, de sortida vertical, de 80 mm de diàmetre, amb reixeta plana de cautxú EPDM. (material) | 1 | 8.6 | 8.600 |
| mo029 | h | Oficial 1ª aplicador de làmines impermeabilitzants. (mà d'obra) | 0.384 | 28.42 | 10.913 |
| mo067 | h | Ajudant aplicador de làmines impermeabilitzants. (mà d'obra) | 0.384 | 25.28 | 9.708 |
| mo008 | h | Oficial 1ª lampista. (mà d'obra) | 0.36 | 29.34 | 10.562 |
| % | % | Costos directes complementaris | 2 % | 49.865 | 0.997 |
|  |  | Costos directes |  |  | 50.862 |

Residus:
- col·locació: mt14pap100a Emulsió asfàltica de base aquosa, Lista Al Uso "GRUPO PUMA", tipus EA segons UNE 104231; factor de residu 0.007
- col·locació: mt14pap040b; factor de residu 0.055862

## Recursos

**mt14pap100a** kg Emulsió asfàltica de base aquosa, Lista Al Uso "GRUPO PUMA", tipus EA segons UNE 104231
Dades tècniques: Cost energètic 31.940 MJ; Emissió de CO2 0.230 kg; Codi LER 17 03 02; Massa de l'element 1 kg; Volum 0.001 m3

**mt14pap040b** m² Làmina de betum modificat amb plastòmer APP
Dades tècniques: Cost energètic 233.987 MJ; Emissió de CO2 6.599 kg; Codi LER 17 03 02; Massa de l'element 4 kg; Volum 0.004 m3
Residus:
- embalatge: re170203 Plàstic. (component de residu); rendiment 0.058 kg; Codi LER 17 02 03; Massa de l'element 1 kg; Volum 0.001667 m3
