# Revestiment petri

- Propietat de l'arxiu: CYPE Ingenieros S.A.
- Format: FIEBDC-3/2016
- Programa: Generador de preus de la construcció. CYPE Ingenieros, S.A.
- Data: 24/01/2025
- Divisa: EUR
- Costos indirectes: 3 %
- IVA: 21 %

## R Revestiments i extradossats

### RG Morters i revestiments acrílics

#### RGP Revestiments i pastes pètries

**RGP010** m² Revestiment petri.
Aplicació manual de dues mans de revestiment petri Pumacril Revestimiento Pétrea, Blanco, acabat, textura llisa, la primera mà diluïda amb un 15% d'aigua i la següent diluïda amb un 5% d'aigua o sense diluir, (rendiment: 0,11 l/m² cada mà); prèvia aplicació d'una mà d'emprimació a base de copolímers acrílics en suspensió aquosa Fijamor "GRUPO PUMA", sobre parament exterior de morter.
Criteri de valoració econòmica: El preu inclou la protecció dels elements de l'entorn que puguin veure's afectats durant els treballs i la resolució de punts singulars.
Inclou: Preparació, neteja i escatat previ del suport. Preparació de la mescla. Aplicació d'una mà de fons. Aplicació de dues mans d'acabat.
Criteri d'amidament de projecte: Superfície mesurada segons documentació gràfica de Projecte, sense deduir forats menors de 4 m² i deduint, en els buits de superfície major de 4 m², l'excés sobre 4 m².
Criteri de mesura d'obra: Es mesurarà la superfície realment executada segons especificacions de Projecte, deduint, en els buits de superfície major de 4 m², l'excés sobre 4 m².

| Codi | Ut | Descripció | Rendiment | Preu | Import |
|---|---|---|---|---|---|
| mt27pfp010a | l | Emprimació Fijamor "GRUPO PUMA", a base de copolímers acrílics en suspensió aquosa, per afavorir la cohesió de suports poc consistents i l'adherència de pintures. (material) | 0.146 | 4.4 | 0.642 |
| mt27pep010eac | kg | Revestiment petri per a exteriors Pumacril Revestimiento Pétrea, a base de copolímers acrílics, impermeable a l'aigua de pluja i permeable al vapor d'aigua, color Blanco, textura llisa, aplicat amb brotxa o corró. (material) | 0.22 | 6.4 | 1.408 |
| mo038 | h | Oficial 1ª pintor. (mà d'obra) | 0.186 | 29.67 | 5.519 |
| mo076 | h | Ajudant pintor. (mà d'obra) | 0.186 | 26.39 | 4.909 |
| % | % | Costos directes complementaris | 2 % | 12.478 | 0.250 |
|  |  | Costos directes |  |  | 12.728 |

Residus:
- col·locació: mt27pfp010a; factor de residu 0.06
- col·locació: mt27pep010eac; factor de residu 0.0275

## Recursos

**mt27pfp010a** l Emprimació Fijamor "GRUPO PUMA"
Dades tècniques: Cost energètic 77.907 MJ; Emissió de CO2 2.965 kg; Codi LER 17 09 04; Massa de l'element 1.03 kg; Volum 0.000687 m3
Residus:
- embalatge: re150104 Envasos metàl·lics. (component de residu); rendiment 0.042 kg; Codi LER 15 01 04; Massa de l'element 1 kg; Volum 0.001667 m3

**mt27pep010eac** kg Revestiment petri per a exteriors Pumacril Revestimiento Pétrea
Dades tècniques: Cost energètic 15.100 MJ; Emissió de CO2 0.626 kg; Codi LER 08 01 11; Massa de l'element 1 kg; Volum 0.001111 m3
Residus:
- embalatge: re170203 Plàstic. (component de residu); rendiment 0.045 kg; Codi LER 17 02 03; Massa de l'element 1 kg; Volum 0.001667 m3
