# Pintura anticarbonatació

- Propietat de l'arxiu: CYPE Ingenieros S.A.
- Format: FIEBDC-3/2016
- Programa: Generador de preus de la construcció. CYPE Ingenieros, S.A.
- Data: 30/09/2024
- Divisa: EUR
- Costos indirectes: 3 %
- IVA: 21 %

## R Revestiments i extradossats

### RL Tractaments superficials de protecció

#### RLB Anticarbonatació

**RLB010** m² Pintura anticarbonatació.
Aplicació manual de dues mans de revestiment rígid a base de resines acríliques en dispersió aquosa, Morcemrest Anticarbonatació "GRUPO PUMA", color RAL 7044, acabat mat, textura llisa, (rendiment: 0,146 kg/m² cada mà), per a la protecció del formigó o morter enfront de la carbonatació i ambients agressius contaminats.
Inclou: Neteja de la superfície suport. Aplicació d'una mà de fons i una mà d'acabat.
Criteri d'amidament de projecte: Superfície mesurada segons documentació gràfica de Projecte.
Criteri de mesura d'obra: Es mesurarà la superfície realment executada segons especificacions de Projecte.

| Codi | Ut | Descripció | Rendiment | Preu | Import |
|---|---|---|---|---|---|
| mt27tsg010a | kg | Revestiment rígid a base de resines acríliques en dispersió aquosa, Morcemrest Anticarbonatació "GRUPO PUMA", color RAL 7044, acabat mat, textura llisa, per a la protecció de formigó o morter, enfront de la carbonatació i ambients agressius contaminats, segons UNE-EN 1504-2. (material) | 0.292 | 6.83 | 1.994 |
| mo038 | h | Oficial 1ª pintor. (mà d'obra) | 0.18 | 28.42 | 5.116 |
| mo076 | h | Ajudant pintor. (mà d'obra) | 0.18 | 25.28 | 4.550 |
| % | % | Costos directes complementaris | 2 % | 11.660 | 0.233 |
|  |  | Costos directes |  |  | 11.893 |

Residus:
- col·locació: mt27tsg010a; factor de residu 0.03

## Recursos

**mt27tsg010a** kg Revestiment rígid a base de resines acríliques en dispersió aquosa
Dades tècniques: Cost energètic 75.527 MJ; Emissió de CO2 2.872 kg; Codi LER 17 09 04; Massa de l'element 1 kg; Volum 0.000667 m3
Residus:
- embalatge: re170203 Plàstic. (component de residu); rendiment 0.003 kg; Codi LER 17 02 03; Massa de l'element 1 kg; Volum 0.001667 m3
