# Impregnació hidròfuga, per a la protecció del formigó o morter enfront de la humitat, la intempèrie i les gelades

- Propietat de l'arxiu: CYPE INGENIEROS, S.A.
- Format: FIEBDC-3/2002
- Divisa: EUR
- Costos indirectes: 3.00 %
- IVA: 21.00 %

## E Estructures

### EH Formigó armat

#### EHO Proteccions

**EHO210** m² Impregnació hidròfuga, per a la protecció del formigó o morter enfront de la humitat, la intempèrie i les gelades.
Aplicació manual d'una mà d'impregnació hidròfuga incolora, Impermor "GRUPO PUMA", (rendiment: 0,2 l/m²), per a la protecció del formigó o morter enfront de la humitat, la intempèrie i les gelades.
Inclou: Neteja de la superfície suport. Aplicació del producte.
Criteri d'amidament de projecte: Superfície mesurada segons documentació gràfica de Projecte.
Criteri de mesura d'obra: Es mesurarà la superfície realment executada segons especificacions de Projecte.

| Codi | Ut | Descripció | Rendiment | Preu | Import |
|---|---|---|---|---|---|
| mt27tsg020d | l | Impregnació hidròfuga incolora, Impermor "GRUPO PUMA", a base d'una mescla de dissolvents i derivats orgànics de silà i siloxà, resistent als raigs UV i als àlcalis, repel·lent de l'aigua i la brutícia, per a aplicació sobre superfícies de formigó, morter, maó ceràmic o pedra natural. (material) | 0.200 | 7.52 | 1.50 |
| mo038 | h | Oficial 1ª pintor. (mà d'obra) | 0.443 | 28.42 | 12.59 |
| % | % | Costos directes complementaris | 2 % | 14.09 | 0.28 |
|  |  | Costos directes |  |  | 14.37 |
