# Segellat de junta de dilatació amb banda elàstica impermeable

- Propietat de l'arxiu: CYPE INGENIEROS, S.A.
- Format: FIEBDC-3/2002
- Divisa: EUR
- Costos indirectes: 3.00 %
- IVA: 21.00 %

## N Aïllaments e impermeabilitzacions

### NI Impermeabilitzacions

#### NIJ Junts

**NIJ050** m Segellat de junta de dilatació amb banda elàstica impermeable.
Segellat de junta de dilatació amb banda flexible i impermeable de PVC-P, Banda Elástica PVC "GRUPO PUMA", de 150 mm d'amplada i 1,2 mm de gruix, col·locada amb cavalcaments, fixada al suport mitjançant Adhesivo Carbotec Lámina "GRUPO PUMA", de dos components, (rendiment: 1,2 kg/m), aplicat en dues capes, la primera capa abans de la col·locació de la banda i la segona capa després de la col·locació de la banda, deixant lliure la zona de la banda exposada al moviment.
Inclou: Preparació del suport. Aplicació de la primera capa d'adhesiu. Col·locació de la banda. Aplicació de la segona capa d'adhesiu.
Criteri d'amidament de projecte: Longitud mesurada segons documentació gràfica de Projecte.
Criteri de mesura d'obra: Es mesurarà la longitud realment executada segons especificacions de Projecte.

| Codi | Ut | Descripció | Rendiment | Preu | Import |
|---|---|---|---|---|---|
| mt09rep035a | kg | Adhesivo Carbotec Lámina "GRUPO PUMA", de dos components, a base de resina epoxi sense dissolvents, color gris, per aplicar amb espàtula sobre element estructural a reforçar mitjançant laminatges de fibra de carboni, segons UNE-EN 1504-4. (material) | 1.200 | 14.96 | 17.95 |
| mt09rep065a | m | Banda flexible i impermeable de PVC-P, Banda Elástica PVC "GRUPO PUMA", de 150 mm d'amplada i 1,2 mm de gruix, per a segellat de juntes de moviment. (material) | 1.100 | 6.90 | 7.59 |
| op00pis010 |  | Pistola d'aire calent per a soldadura de materials termoplàstics. | 1.000 | 0.00 | 0.00 |
| mo032 | h | Oficial 1ª aplicador de productes impermeabilitzants. (mà d'obra) | 0.261 | 28.42 | 7.42 |
| mo070 | h | Ajudant aplicador de productes impermeabilitzants. (mà d'obra) | 0.261 | 25.28 | 6.60 |
| % | % | Costos directes complementaris | 2 % | 39.56 | 0.79 |
|  |  | Costos directes |  |  | 40.35 |
