# Substitució de material de rejuntat en paviment ceràmic de coberta plana

- Propietat de l'arxiu: CYPE INGENIEROS, S.A.
- Format: FIEBDC-3/2002
- Divisa: EUR
- Costos indirectes: 3.00 %
- IVA: 21.00 %

## Q Cobertes

### QA Planes transitables, no ventilades

#### QAW Substitucions

**QAW030** m² Substitució de material de rejuntat en paviment ceràmic de coberta plana.
Buidatge i neteja del material de rejuntat en paviment ceràmic amb junt obert (separació entre 3 i 15 mm) de coberta plana transitable, substituint-lo per morter de junts de resines reactives Morcemcolor Epoxi "GRUPO PUMA" tipus RG, color Blanco, per junts de 1 a 15 mm. Fins i tot preparació de la zona de treball i protecció dels elements de l'entorn que s'hagin de mantenir, neteja del paviment, apilament i retirada de les restes de l'obra.
Inclou: Buidatge i neteja del material de rejuntat. Rejuntat del paviment. Neteja del paviment. Retirada i càrrega de les restes d'obra.
Criteri d'amidament de projecte: Superfície mesurada segons documentació gràfica de Projecte.
Criteri de mesura d'obra: Es mesurarà la superfície realment executada segons especificacions de Projecte.

| Codi | Ut | Descripció | Rendiment | Preu | Import |
|---|---|---|---|---|---|
| mt09mcp020ka | kg | Morter de junts de resines reactives Morcemcolor Epoxi "GRUPO PUMA", tipus RG, segons UNE-EN 13888, color Blanco, per junts de 1 a 15 mm, de dos components a base de resina epoxídica, càrregues inertes, additius i catalitzadors orgànics, amb resistència als àcids, amb efecte bacteriostàtic, antifloridura i antiverdet, especial per a rejuntat de tot tipus de peces ceràmiques i pedres naturals en zones amb agressivitat química o en contacte amb aliments. (material) | 0.020 | 16.38 | 0.33 |
| mo061 | h | Ajudant enrajolador. (mà d'obra) | 0.157 | 25.28 | 3.97 |
| % | % | Costos directes complementaris | 2 % | 4.30 | 0.09 |
|  |  | Costos directes |  |  | 4.39 |
