# Reparació de paviment de formigó imprès, amb morter

- Propietat de l'arxiu: CYPE INGENIEROS, S.A.
- Format: FIEBDC-3/2002
- Divisa: EUR
- Costos indirectes: 3.00 %
- IVA: 21.00 %

## R Revestiments i extradossats

### RS Paviments

#### RSY Reparacions

**RSY011** m² Reparació de paviment de formigó imprès, amb morter.
Reparació de paviment de formigó imprès amb morter enduridor Paviland Plus "GRUPO PUMA", color Blanco, compost d'aglomerants hidràulics, àrids silicis seleccionats, resines sintètiques, additius catalitzadors i colorants inorgànics, rendiment 4,5 kg/m²; acabat imprès en relleu, prèvia aplicació de desemmotllant en pols Paviland Desmoldeante "GRUPO PUMA", color incolor i capa de segellat final amb resina en base aquosa Paviland Resina Base Acuosa A4 "GRUPO PUMA", incolora.
Criteri de valoració econòmica: El preu no inclou la preparació del suport.
Inclou: Neteja del suport amb aigua. Aplicació del morter. Aplicació del desmoldejant fins a aconseguir una cobriment total. Impressió del formigó mitjançant motlles. Neteja de la superfície de formigó, mitjançant màquina hidronetejadora d'aigua a pressió. Aplicació de la resina d'acabat.
Criteri d'amidament de projecte: Superfície mesurada segons documentació gràfica de Projecte.
Criteri de mesura d'obra: Es mesurarà la superfície realment executada segons especificacions de Projecte.

| Codi | Ut | Descripció | Rendiment | Preu | Import |
|---|---|---|---|---|---|
| mt09hip005ca | kg | Morter enduridor Paviland Plus "GRUPO PUMA", color Blanco, compost d'aglomerants hidràulics, àrids silicis seleccionats, resines sintètiques, additius catalitzadors i colorants inorgànics, d'alta resistència a la abrasió. (material) | 4.500 | 0.57 | 2.57 |
| mt09hip020q | kg | Desemmotllant en pols Paviland Desmoldeante "GRUPO PUMA", color incolor, compost d'agents antiadherents i colorants inorgànics, aplicat en paviments continus de formigó imprès. (material) | 0.100 | 4.22 | 0.42 |
| mt09hip030k | l | Resina en base aquosa Paviland Resina Base Acuosa A4 "GRUPO PUMA", incolora, per la cura i la protecció de paviments continus de formigó imprès, formada per una dispersió de resina acrílica estirenada. (material) | 0.100 | 3.00 | 0.30 |
| mq08lch040 | h | Hidronetejadora a pressió. (maquinària) | 0.174 | 5.15 | 0.90 |
| mo041 | h | Oficial 1ª construcció d'obra civil. (mà d'obra) | 0.285 | 28.42 | 8.10 |
| mo087 | h | Ajudant construcció d'obra civil. (mà d'obra) | 0.285 | 25.28 | 7.20 |
| % | % | Costos directes complementaris | 2 % | 19.49 | 0.39 |
|  |  | Costos directes |  |  | 19.88 |
