# Injecció de beurada de calç hidratada per a la consolidació de murs de maçoneria

- Propietat de l'arxiu: CYPE Ingenieros S.A.
- Format: FIEBDC-3/2016
- Programa: Generador de preus de la construcció. CYPE Ingenieros, S.A.
- Data: 04/07/2024
- Divisa: EUR
- Costos indirectes: 3 %
- IVA: 21 %

## E Estructures

### EC Pedreria

#### ECY Reparacions

**ECY023** m Injecció de beurada de calç hidratada per a la consolidació de murs de maçoneria.
Injecció a baixa pressió o per gravetat des dels orificis més elevats de les juntes del mur de maçoneria, amb 6 kg/m de beurada, Morcem Cal Inyección Consolidante "GRUPO PUMA", aplicada mitjançant equip d'injecció a baixa pressió (màxim 1 atm per filtre), per a la consolidació de murs de maçoneria de menys de 30 cm de gruix.
Inclou: Prebarrejat dels components de la beurada. Connexió de la mànega amb els injectors. Injecció de la beurada. Desconnexió de la mànega. Neteja superficial.
Criteri d'amidament de projecte: Longitud de la junta injectada, amidada segons documentació gràfica de Projecte.
Criteri de mesura d'obra: Es mesurarà la longitud realment executada segons especificacions de Projecte.

| Codi | Ut | Descripció | Rendiment | Preu | Import |
|---|---|---|---|---|---|
| mt09rep110b | kg | Beurada, Morcem Cal Inyección Consolidante "GRUPO PUMA", composta per calç hidràulica natural, tipus NHL 5, càrregues putzolàniques, àrids seleccionats i altres additius, per a aplicar en injeccions de consolidació en murs de maçoneria, tipus M-10 segons UNE-EN 1015-11, per a ús en elements situats a l'interior de les construccions, subjectes a requisits estructurals segons UNE-EN 998-2. (material) | 6 | 1.57 | 9.420 |
| mq06eim010 | h | Equip d'injecció manual de morters fluids i resines. (maquinària) | 0.209 | 1.72 | 0.359 |
| mo020 | h | Oficial 1ª construcció. (mà d'obra) | 0.266 | 28.42 | 7.560 |
| mo113 | h | Peó ordinari construcció. (mà d'obra) | 0.266 | 23.81 | 6.333 |
| % | % | Costos directes complementaris | 2 % | 23.672 | 0.473 |
|  |  | Costos directes |  |  | 24.145 |

Residus:
- col·locació: mt09rep110b; factor de residu 0.065579

## Recursos

**mt09rep110b** kg Beurada, Morcem Cal Inyección Consolidante "GRUPO PUMA"
Dades tècniques: Cost energètic 2.251 MJ; Emissió de CO2 0.184 kg; Codi LER 17 09 04; Massa de l'element 1 kg; Volum 0.000667 m3
Residus:
- embalatge: re170203 Plàstic. (component de residu); rendiment 0.003 kg; Codi LER 17 02 03; Massa de l'element 1 kg; Volum 0.001667 m3
