# Impermeabilització de jardinera, per l'interior, amb morter

- Propietat de l'arxiu: CYPE Ingenieros S.A.
- Format: FIEBDC-3/2016
- Programa: Generador de preus de la construcció. CYPE Ingenieros, S.A.
- Data: 04/07/2024
- Divisa: EUR
- Costos indirectes: 3 %
- IVA: 21 %

## N Aïllaments e impermeabilitzacions

### NI Impermeabilitzacions

#### NID Jardineres

**NID021** m² Impermeabilització de jardinera, per l'interior, amb morter.
Impermeabilització de jardinera, per l'interior, amb morter flexible bicomponent, Morcem Dry F "GRUPO PUMA", color gris, compost per lligants hidràulics i resines sintètiques, resistència a pressió hidrostàtica positiva i negativa de 15 bar, amb certificat de potabilitat, aplicat amb brotxa en dues o més capes sobre el suport humitejat, fins a aconseguir un gruix mínim total de 2 mm, i malla de polipropilè no teixit, de 100 cm d'amplada i 0,8 mm de gruix, amb una resistència a la tracció longitudinal de 24,3 kN/m i 325 g/m² de massa superficial, amb revestiment impermeabilitzant de polipropilè extrudit en una de les seves cares, per contrarestar l'empenta provocada pel creixement de les arrels. Inclús cinta adhesiva per ambdues cares.
Criteri de valoració econòmica: El preu no inclou la impermeabilització de cantonades i trobades.
Inclou: Humectació del suport. Estesa d'una primera capa sobre el suport humitejat. Assecat. Humectació de la primera capa i estesa d'una segona capa amb la mateixa consistència que la primera. Repassos i neteja final. Curat. Col·locació de la malla.
Criteri d'amidament de projecte: Superfície mesurada segons documentació gràfica de Projecte.
Criteri de mesura d'obra: Es mesurarà la superfície realment executada segons especificacions de Projecte.

| Codi | Ut | Descripció | Rendiment | Preu | Import |
|---|---|---|---|---|---|
| mt15igp010l | kg | Morter flexible bicomponent, Morcem Dry F "GRUPO PUMA", color gris, compost per lligants hidràulics i resines sintètiques, resistència a pressió hidrostàtica positiva i negativa de 15 bar, amb certificat de potabilitat, segons UNE-EN 1504-2. (material) | 3.4 | 2.99 | 10.166 |
| mt48tup020ahb | m² | Malla de polipropilè no teixit, de 100 cm d'amplada i 0,8 mm de gruix, amb una resistència a la tracció longitudinal de 24,3 kN/m i 325 g/m² de massa superficial, amb revestiment impermeabilitzant de polipropilè extrudit en una de les seves cares. (material) | 1.05 | 7.68 | 8.064 |
| mt48map040a | m | Cinta adhesiva per ambdues cares, de goma butílica, de 50 mm d'amplada i 1 mm de gruix. (material) | 1.5 | 2.3 | 3.450 |
| mo032 | h | Oficial 1ª aplicador de productes impermeabilitzants. (mà d'obra) | 0.186 | 28.42 | 5.286 |
| mo070 | h | Ajudant aplicador de productes impermeabilitzants. (mà d'obra) | 0.186 | 25.28 | 4.702 |
| % | % | Costos directes complementaris | 2 % | 31.668 | 0.633 |
|  |  | Costos directes |  |  | 32.301 |

Residus:
- col·locació: mt15igp010l; factor de residu 0.0066

## Recursos

**mt15igp010l** kg Morter flexible bicomponent
Dades tècniques: Cost energètic 3.176 MJ; Emissió de CO2 0.223 kg; Codi LER 17 01 01; Massa de l'element 1 kg; Volum 0.000667 m3
Residus:
- embalatge: re150101 Envasos de paper i cartró. (component de residu); rendiment 0.003 kg; Codi LER 15 01 01; Massa de l'element 1 kg; Volum 0.001333 m3
- embalatge: re150104 Envasos metàl·lics. (component de residu); rendiment 0.003 kg; Codi LER 15 01 04; Massa de l'element 1 kg; Volum 0.001667 m3
- embalatge: re170201 Fusta. (component de residu); rendiment 0.003 kg; Codi LER 17 02 01; Massa de l'element 1 kg; Volum 0.000909 m3
- embalatge: re170203 Plàstic. (component de residu); rendiment 0.001 kg; Codi LER 17 02 03; Massa de l'element 1 kg; Volum 0.001667 m3
