# Impermeabilització sota revestiment en locals humits, amb morter

- Propietat de l'arxiu: CYPE Ingenieros S.A.
- Format: FIEBDC-3/2016
- Programa: Generador de preus de la construcció. CYPE Ingenieros, S.A.
- Data: 04/07/2024
- Divisa: EUR
- Costos indirectes: 3 %
- IVA: 21 %

## N Aïllaments e impermeabilitzacions

### NI Impermeabilitzacions

#### NIH Locals humits

**NIH050** m² Impermeabilització sota revestiment en locals humits, amb morter.
Impermeabilització baix revestiment ceràmic o petri, en paraments verticals i horitzontals de locals humits, amb morter impermeabilitzant semiflexible monocomponent, Morcem Dry SF "GRUPO PUMA", color blanc, a base de ciment blanc d'alta resistència, àrids seleccionats, additius especials i resines, resistència a pressió hidrostàtica positiva de 3 bar i a pressió hidrostàtica negativa de 1 bar, aplicat amb brotxa en dues o més capes sobre el suport humitejat, de 2 mm de gruix mitjà.
Criteri de valoració econòmica: El preu no inclou el revestiment.
Inclou: Pastat amb creu de pastar elèctric. Estesa d'una primera capa sobre el suport humitejat. Assecat. Humectació de la primera capa i estesa d'una segona capa amb la mateixa consistència que la primera. Repassos i neteja final.
Criteri d'amidament de projecte: Superfície mesurada segons documentació gràfica de Projecte.
Criteri de mesura d'obra: Es mesurarà la superfície realment executada segons especificacions de Projecte.

| Codi | Ut | Descripció | Rendiment | Preu | Import |
|---|---|---|---|---|---|
| mt15igp005a | kg | Morter impermeabilitzant semiflexible monocomponent, Morcem Dry SF "GRUPO PUMA", color blanc, a base de ciment blanc d'alta resistència, àrids seleccionats, additius especials i resines, resistència a pressió hidrostàtica positiva de 3 bar i a pressió hidrostàtica negativa de 1 bar, segons UNE-EN 1504-2. (material) | 4 | 1.68 | 6.720 |
| mo032 | h | Oficial 1ª aplicador de productes impermeabilitzants. (mà d'obra) | 0.13 | 28.42 | 3.695 |
| mo070 | h | Ajudant aplicador de productes impermeabilitzants. (mà d'obra) | 0.065 | 25.28 | 1.643 |
| % | % | Costos directes complementaris | 2 % | 12.058 | 0.241 |
|  |  | Costos directes |  |  | 12.299 |

Residus:
- col·locació: mt15igp005a; factor de residu 0.0066

## Recursos

**mt15igp005a** kg Morter impermeabilitzant semiflexible monocomponent
Dades tècniques: Cost energètic 3.176 MJ; Emissió de CO2 0.223 kg; Codi LER 17 01 01; Massa de l'element 1 kg; Volum 0.000667 m3
Residus:
- embalatge: re150101 Envasos de paper i cartró. (component de residu); rendiment 0.003 kg; Codi LER 15 01 01; Massa de l'element 1 kg; Volum 0.001333 m3
- embalatge: re150104 Envasos metàl·lics. (component de residu); rendiment 0.003 kg; Codi LER 15 01 04; Massa de l'element 1 kg; Volum 0.001667 m3
- embalatge: re170201 Fusta. (component de residu); rendiment 0.003 kg; Codi LER 17 02 01; Massa de l'element 1 kg; Volum 0.000909 m3
- embalatge: re170203 Plàstic. (component de residu); rendiment 0.001 kg; Codi LER 17 02 03; Massa de l'element 1 kg; Volum 0.001667 m3
