# Segellat de junta de dilatació amb banda elàstica impermeable

- Propietat de l'arxiu: CYPE Ingenieros S.A.
- Format: FIEBDC-3/2016
- Programa: Generador de preus de la construcció. CYPE Ingenieros, S.A.
- Data: 04/07/2024
- Divisa: EUR
- Costos indirectes: 3 %
- IVA: 21 %

## N Aïllaments e impermeabilitzacions

### NI Impermeabilitzacions

#### NIJ Junts

**NIJ050** m Segellat de junta de dilatació amb banda elàstica impermeable.
Segellat de junta de dilatació amb banda flexible i impermeable de PVC-P, Banda Elástica PVC "GRUPO PUMA", de 150 mm d'amplada i 1,2 mm de gruix, col·locada amb cavalcaments, fixada al suport mitjançant Adhesivo Carbotec Lámina "GRUPO PUMA", de dos components, (rendiment: 1,2 kg/m), aplicat en dues capes, la primera capa abans de la col·locació de la banda i la segona capa després de la col·locació de la banda, deixant lliure la zona de la banda exposada al moviment.
Inclou: Preparació del suport. Aplicació de la primera capa d'adhesiu. Col·locació de la banda. Aplicació de la segona capa d'adhesiu.
Criteri d'amidament de projecte: Longitud mesurada segons documentació gràfica de Projecte.
Criteri de mesura d'obra: Es mesurarà la longitud realment executada segons especificacions de Projecte.

| Codi | Ut | Descripció | Rendiment | Preu | Import |
|---|---|---|---|---|---|
| mt09rep035a | kg | Adhesivo Carbotec Lámina "GRUPO PUMA", de dos components, a base de resina epoxi sense dissolvents, color gris, per aplicar amb espàtula sobre element estructural a reforçar mitjançant laminatges de fibra de carboni, segons UNE-EN 1504-4. (material) | 1.2 | 14.96 | 17.952 |
| mt09rep065a | m | Banda flexible i impermeable de PVC-P, Banda Elástica PVC "GRUPO PUMA", de 150 mm d'amplada i 1,2 mm de gruix, per a segellat de juntes de moviment. (material) | 1.1 | 6.9 | 7.590 |
| mo032 | h | Oficial 1ª aplicador de productes impermeabilitzants. (mà d'obra) | 0.261 | 28.42 | 7.418 |
| mo070 | h | Ajudant aplicador de productes impermeabilitzants. (mà d'obra) | 0.261 | 25.28 | 6.598 |
| % | % | Costos directes complementaris | 2 % | 39.558 | 0.791 |
|  |  | Costos directes |  |  | 40.349 |

Residus:
- col·locació: mt09rep035a; factor de residu 0.03
- col·locació: mt09rep065a; factor de residu 0.077689

## Recursos

**mt09rep035a** kg Adhesivo Carbotec Lámina "GRUPO PUMA"
Dades tècniques: Cost energètic 86.761 MJ; Emissió de CO2 3.294 kg; Codi LER 17 09 04; Massa de l'element 1 kg; Volum 0.000667 m3
Residus:
- embalatge: re170203 Plàstic. (component de residu); rendiment 0.003 kg; Codi LER 17 02 03; Massa de l'element 1 kg; Volum 0.001667 m3

**mt09rep065a** m Banda flexible i impermeable de PVC-P
Dades tècniques: Cost energètic 22.163 MJ; Emissió de CO2 0.238 kg; Codi LER 17 02 03; Massa de l'element 0.209 kg; Volum 0.000348 m3
Residus:
- embalatge: re150101 Envasos de paper i cartró. (component de residu); rendiment 0.018 kg; Codi LER 15 01 01; Massa de l'element 1 kg; Volum 0.001333 m3
- embalatge: re170201 Fusta. (component de residu); rendiment 0.052 kg; Codi LER 17 02 01; Massa de l'element 1 kg; Volum 0.000909 m3
- embalatge: re170203 Plàstic; rendiment 0.003 kg
