# Trobada de coberta plana transitable, no ventilada amb parament vertical. Impermeabilització amb làmines de PVC

- Propietat de l'arxiu: CYPE Ingenieros S.A.
- Format: FIEBDC-3/2016
- Programa: Generador de preus de la construcció. CYPE Ingenieros, S.A.
- Data: 04/07/2024
- Divisa: EUR
- Costos indirectes: 3 %
- IVA: 21 %

## Q Cobertes

### QA Planes transitables, no ventilades

#### QAF Punts singulars

**QAF022** m Trobada de coberta plana transitable, no ventilada amb parament vertical. Impermeabilització amb làmines de PVC.
Trobada de coberta plana transitable, no ventilada, amb enrajolat fix, tipus invertida amb parament vertical; mitjançant la realització d'una reculada perimetral de més de 5 cm respecte al parament vertical i de més de 20 cm d'altura sobre la protecció de la coberta, reblert amb morter de ciment, industrial, M-2,5 col·locat sobre la impermeabilització formada per: banda de terminació de 50 cm de desenvolupament amb làmina impermeabilitzant flexible de PVC-P, (fv), de 1,2 mm d'espessor, amb armadura de vel de fibra de vidre, col·locada solta sobre la capa separadora, fixada en encavalcaments mitjançant soldadura termoplàstica, i en les vores soldada a perfils colaminats de xapa i PVC-P; acabat amb un revestiment d'entornpeus de gres rústic, de 7 cm, 3 €/m col·locats amb junt obert (separació entre 3 i 15 mm), en capa fina amb adhesiu cimentós millorat, C2 FT, segons UNE-EN 12004, amb enduriment ràpid i lliscament reduït Pegoland Fast Super "GRUPO PUMA" i rejuntats con morter de junts de resines reactives Morcemcolor Epoxi "GRUPO PUMA" tipus RG, color Blanco, per junts de 1 a 15 mm. Inclús, complements de reforç en tractament de punts singulars mitjançant l'ús de peces especials per a la resolució d'angles interns i externs.
Inclou: Execució de la reculada perimètrica. Neteja i preparació de la superfície. Col·locació del perfil colaminat Col·locació de la banda de finalització. Replantejament de les peces de sòcol. Tall de les peces i formació d'encaixos en cantonades i racons. Col·locació de l'entornpeu. Rejuntat amb morter de juntes.
Criteri d'amidament de projecte: Longitud mesurada en projecció horitzontal, segons documentació gràfica de Projecte.
Criteri de mesura d'obra: Es mesurarà en projecció horitzontal, la longitud realment executada segons especificacions de Projecte.

| Codi | Ut | Descripció | Rendiment | Preu | Import |
|---|---|---|---|---|---|
| mt15dac010a | m² | Làmina impermeabilitzant flexible de PVC-P, (fv), de 1,2 mm d'espessor, amb armadura de vel de fibra de vidre, segons UNE-EN 13956. (material) | 0.5 | 10.26 | 5.130 |
| mt15dan020b | m | Perfil colaminat de xapa d'acer i PVC-P, pla, per a remat d'impermeabilització en els extrems de les làmines de PVC-P i en trobades amb elements verticals. (material) | 1 | 2.61 | 2.610 |
| mt08aaa010a | m³ | Aigua. (material) | 0.006 | 1.5 | 0.009 |
| mt09mif010ba | t | Morter industrial per a obra de paleta, de ciment, color gris, categoria M-2,5 (resistència a compressió 2,5 N/mm²), subministrat en sacs, segons UNE-EN 998-2. (material) | 0.022 | 49.61 | 1.091 |
| mt09mcp010Aa | kg | Adhesiu cimentós millorat, C2 FT, segons UNE-EN 12004, amb enduriment ràpid i lliscament reduït, Pegoland Fast Super, "GRUPO PUMA", color gris, per a la col·locació en capa fina de tot tipus de peces ceràmiques en paviments interiors i exteriors, a base de ciment d'alta resistència, àrids seleccionats, additius i resines sintètiques. (material) | 0.24 | 1.31 | 0.314 |
| mt18rcr010a300 | m | Entornpeu ceràmic de gres rústic, de 7 cm d'amplada, 3,00€/m. (material) | 1.05 | 3 | 3.150 |
| mt09mcp020ka | kg | Morter de junts de resines reactives Morcemcolor Epoxi "GRUPO PUMA", tipus RG, segons UNE-EN 13888, color Blanco, per junts de 1 a 15 mm, de dos components a base de resina epoxídica, càrregues inertes, additius i catalitzadors orgànics, amb resistència als àcids, amb efecte bacteriostàtic, antifloridura i antiverdet, especial per a rejuntat de tot tipus de peces ceràmiques i pedres naturals en zones amb agressivitat química o en contacte amb aliments. (material) | 0.01 | 16.38 | 0.164 |
| mo029 | h | Oficial 1ª aplicador de làmines impermeabilitzants. (mà d'obra) | 0.131 | 28.42 | 3.723 |
| mo067 | h | Ajudant aplicador de làmines impermeabilitzants. (mà d'obra) | 0.131 | 25.28 | 3.312 |
| mo113 | h | Peó ordinari construcció. (mà d'obra) | 0.078 | 23.81 | 1.857 |
| mo023 | h | Oficial 1ª enrajolador. (mà d'obra) | 0.243 | 28.42 | 6.906 |
| % | % | Costos directes complementaris | 2 % | 28.266 | 0.565 |
|  |  | Costos directes |  |  | 28.831 |

Residus:
- col·locació: mt15dac010a; factor de residu 0.04589
- col·locació: mt09mif010ba; factor de residu 0.0189
- col·locació: mt09mcp010Aa; factor de residu 0.067269
- col·locació: mt18rcr010a300 Entornpeu ceràmic de gres rústic, de 7 cm d'amplada, 3,00€/m; factor de residu 0.0385
- col·locació: mt09mcp020ka; factor de residu 0.035

## Recursos

**mt15dac010a** m² Làmina impermeabilitzant flexible de PVC-P
Dades tècniques: Cost energètic 123.145 MJ; Emissió de CO2 4.395 kg; Codi LER 17 06 04; Massa de l'element 1.5 kg; Volum 0.0025 m3
Residus:
- embalatge: re170203 Plàstic. (component de residu); rendiment 0.025 kg; Codi LER 17 02 03; Massa de l'element 1 kg; Volum 0.001667 m3

**mt08aaa010a** m³ Aigua
Dades tècniques: Cost energètic 60.000 MJ; Emissió de CO2 30.000 kg

**mt09mif010ba** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic; rendiment 0.241 kg

**mt09mcp010Aa** kg Adhesiu cimentós millorat
Dades tècniques: Cost energètic 3.871 MJ; Emissió de CO2 0.344 kg; Codi LER 17 09 04; Massa de l'element 1 kg; Volum 0.000667 m3
Residus:
- embalatge: re170203 Plàstic; rendiment 0.003 kg

**mt18rcr010a300** m Entornpeu ceràmic de gres rústic, de 7 cm d'amplada, 3,00€/m
Dades tècniques: Cost energètic 12.700 MJ; Emissió de CO2 0.620 kg; Codi LER 17 01 03; Massa de l'element 1.05 kg; Volum 0.00084 m3
Residus:
- embalatge: re150101 Envasos de paper i cartró; rendiment 0.034 kg
- embalatge: re170201 Fusta; rendiment 0.004 kg

**mt09mcp020ka** kg Morter de junts de resines reactives Morcemcolor Epoxi "GRUPO PUMA"
Dades tècniques: Cost energètic 7.958 MJ; Emissió de CO2 0.580 kg; Codi LER 17 09 04; Massa de l'element 1 kg; Volum 0.000667 m3
Residus:
- embalatge: re150101 Envasos de paper i cartró; rendiment 0.021 kg
- embalatge: re170201 Fusta; rendiment 0.006 kg
- embalatge: re170203 Plàstic; rendiment 0.009 kg
